# Capa de acabado para pavimento de mezcla bituminosa

- Propiedad del archivo: CYPE INGENIEROS, S.A.
- Formato: FIEBDC-3/2002
- Ámbito geográfico: Panamá
- Divisa: USD
- Costes indirectos: 3.00 %
- Gastos generales: 13.00 %
- Beneficio industrial: 6.00 %
- IVA: 13.00 %

## U Urbanización interior del terreno

### UX Pistas y veredas

#### UXF Bituminosos

**UXF040** m² Capa de acabado para pavimento de mezcla bituminosa, aplicada en dos manos, realizada con lechada bituminosa homogénea (slurry), color negro, formada por agregados y cargas minerales, ligados con emulsión asfáltica, con un rendimiento de 3 kg/m² cada mano, sin incluir la preparación del soporte.
Formación de capa de acabado para pavimento de mezcla bituminosa, aplicada en dos manos mediante rastras de banda de goma, realizada con lechada bituminosa homogénea (slurry), color negro, formada por agregados y cargas minerales, ligados con emulsión asfáltica, con un rendimiento de 3 kg/m² cada mano. Sin incluir la preparación del soporte.
Incluye: Aplicación de la capa de acabado.
Criterio de medición de proyecto: Superficie medida en proyección horizontal, según documentación gráfica de Proyecto.
Criterio de medición de obra: Se medirá, en proyección horizontal, la superficie realmente ejecutada según especificaciones de Proyecto.

| Código | Ud | Descripción | Rendimiento | Precio | Importe |
|---|---|---|---|---|---|
| mt47aag040a | kg | Lechada bituminosa homogénea (slurry), color negro, formada por agregados y cargas minerales, ligados con emulsión asfáltica. (material) | 6.000 | 1.08 | 6.48 |
| mo041 | h | Albañil especializado en mampostería de obra civil. (mano de obra) | 0.120 | 8.23 | 0.99 |
| mo087 | h | Principiante de albañilería de obra civil. (mano de obra) | 0.120 | 5.20 | 0.62 |
| % | % | Herramientas | 2 % | 8.09 | 0.16 |
|  |  | Costes directos |  |  | 8.25 |
