# Piso de baldosas elásticas de seguridad y protección frente a caídas

- Propiedad del archivo: CYPE INGENIEROS, S.A.
- Formato: FIEBDC-3/2002
- Ámbito geográfico: Panamá
- Costes indirectos: 3.00 %
- Gastos generales: 13.00 %
- Beneficio industrial: 6.00 %
- IVA: 13.00 %

## U Urbanización interior del terreno

### UX Pistas y veredas

#### UXS Sintéticos

**UXS030** m² Piso de baldosas elásticas de seguridad y protección frente a caídas, de caucho reciclado, con el borde machihembrado, color marrón, de 500x500x30 mm, colocado engarzando cada baldosa con la contigua, a modo de puzzle y pegando a la base cada baldosa, con adhesivo especial de poliuretano bicomponente.
Suministro e instalación de piso de baldosas elásticas de seguridad y protección frente a caídas, con el borde machihembrado, color marrón, de 500x500x30 mm, compuestas de resinas de poliuretano, caucho reciclado triturado y pigmentos; colocado engarzando cada baldosa con la contigua, a modo de puzzle y pegando a la base cada baldosa, con adhesivo especial de poliuretano bicomponente. Incluso parte proporcional de adhesivo especial de poliuretano bicomponente, para pegar las baldosas a la superficie base de concreto, asfalto o base granular compactada (no incluida en este precio) Totalmente instalado.
Incluye: Replanteo. Colocación de las baldosas.
Criterio de medición de proyecto: Superficie medida según documentación gráfica de Proyecto.
Criterio de medición de obra: Se medirá la superficie realmente ejecutada según especificaciones de Proyecto.

| Código | Ud | Descripción | Rendimiento | Precio | Importe |
|---|---|---|---|---|---|
| mt47adc110a | kg | Adhesivo especial de poliuretano bicomponente. (material) | 0.800 | 6.23 | 4.98 |
| mt47adc411bd | m² | Baldosa elástica de seguridad y protección frente a caídas, con el borde machihembrado, color marrón, de 500x500x30 mm, compuesta de resinas de poliuretano, caucho reciclado triturado y pigmentos. (material) | 1.040 | 43.79 | 45.54 |
| mo041 | h | Albañil especializado en mampostería de obra civil. (mano de obra) | 0.117 | 6.86 | 0.80 |
| mo087 | h | Principiante de albañilería de obra civil. (mano de obra) | 0.117 | 4.33 | 0.51 |
| % | % | Costes directos complementarios | 2 % | 51.83 | 1.04 |
|  |  | Costes directos |  |  | 52.87 |
