# Sistema provisional de protección de hueco de escalera en construcción, con baranda

- Propiedad del archivo: CYPE INGENIEROS, S.A.
- Formato: FIEBDC-3/2002
- Ámbito geográfico: Panamá
- Divisa: USD
- Costes indirectos: 3.00 %
- Gastos generales: 13.00 %
- Beneficio industrial: 6.00 %
- IVA: 13.00 %

## Y Seguridad y salud ocupacional ocupacional

### YC Sistemas de protección colectiva

#### YCE Protección de escaleras

**YCE030** m Sistema provisional de protección de hueco de escalera en construcción, con baranda.
Sistema provisional de protección de hueco de escalera en construcción de 1 m de altura, formado por: travesaño principal de tubo de acero de 25 mm de diámetro y 2500 mm de longitud, amortizable en 150 usos; travesaño intermedio de tubo de acero de 25 mm de diámetro y 2500 mm de longitud, amortizable en 150 usos; zócalo de tabloncillo de madera de pino de 15x5,2 cm, amortizable en 4 usos y guardacuerpos telescópicos de seguridad fabricados en acero de primera calidad pintado al horno en epoxi-poliéster, de 35x35 mm y 1500 mm de longitud, separados entre sí una distancia máxima de 2 m y fijados a la losa por apriete.
Criterio de medición de proyecto: Longitud medida según Estudio o Estudio Básico de Seguridad y Salud.
Criterio de medición de obra: Se medirá la longitud realmente montada según especificaciones de Estudio o Estudio Básico de Seguridad y Salud.

| Código | Ud | Descripción | Rendimiento | Precio | Importe |
|---|---|---|---|---|---|
| mt50spb030g | Ud | Guardacuerpos telescópico de seguridad fabricado en acero de primera calidad pintado al horno en epoxi-poliéster, de 35x35 mm y 1500 mm de longitud, con apriete arriba. (material) | 0.035 | 32.16 | 1.13 |
| mt50spb050a | Ud | Travesaño para guardacuerpos matrizada, de tubo de acero pintado al horno en epoxi-poliéster, de 25 mm de diámetro y 2500 mm de longitud. (material) | 0.005 | 9.21 | 0.05 |
| mt50spa050g | m³ | Tabloncillo de madera de pino, dimensiones 15x5,2 cm. (material) | 0.002 | 567.08 | 1.13 |
| mo119 | h | Oficial 1ª Seguridad y Salud. (mano de obra) | 0.177 | 17.17 | 3.04 |
| mo120 | h | Peón Seguridad y Salud. (mano de obra) | 0.177 | 10.59 | 1.87 |
| % | % | Herramientas | 2 % | 7.22 | 0.14 |
|  |  | Costes directos |  |  | 7.36 |
