# Línea de anclaje horizontal permanente, de cable de acero, sin amortiguador de caídas

- Propiedad del archivo: CYPE INGENIEROS, S.A.
- Formato: FIEBDC-3/2002
- Ámbito geográfico: Panamá
- Divisa: USD
- Costes indirectos: 3.00 %
- Gastos generales: 13.00 %
- Beneficio industrial: 6.00 %
- IVA: 13.00 %

## Y Seguridad y salud ocupacional ocupacional

### YC Sistemas de protección colectiva

#### YCL Líneas y dispositivos de anclaje

**YCL110** Ud Línea de anclaje horizontal permanente, de cable de acero, sin amortiguador de caídas.
Línea de anclaje horizontal permanente, de cable de acero, sin amortiguador de caídas, de 10 m de longitud, clase C, compuesta por 2 anclajes terminales de aleación de aluminio L-2653 con tratamiento térmico T6, acabado con pintura epoxi-poliéster; 1 anclaje intermedio de aleación de aluminio L-2653 con tratamiento térmico T6, acabado con pintura epoxi-poliéster; cable flexible de acero galvanizado, de 10 mm de diámetro, compuesto por 7 cordones de 19 hilos; tensor de caja abierta, con ojo en un extremo y horquilla en el extremo opuesto; conjunto de un sujetacables y un terminal manual; protector para cabo; placa de señalización y conjunto de dos precintos de seguridad. Incluso fijaciones para la sujeción de los componentes de la línea de anclaje al soporte.
Criterio de medición de proyecto: Número de unidades previstas, según Estudio o Estudio Básico de Seguridad y Salud.
Criterio de medición de obra: Se medirá el número de unidades realmente colocadas según especificaciones de Estudio o Estudio Básico de Seguridad y Salud.

| Código | Ud | Descripción | Rendimiento | Precio | Importe |
|---|---|---|---|---|---|
| mt50spl110 | Ud | Anclaje terminal de aleación de aluminio L-2653 con tratamiento térmico T6, acabado con pintura epoxi-poliéster. (material) | 2.000 | 18.84 | 37.68 |
| mt50spl105a | Ud | Fijación compuesta por taco químico, arandela y tornillo de acero de 12 mm de diámetro y 80 mm de longitud. (material) | 10.000 | 7.61 | 76.10 |
| mt50spl120 | Ud | Anclaje intermedio de aleación de aluminio L-2653 con tratamiento térmico T6, acabado con pintura epoxi-poliéster. (material) | 1.000 | 49.02 | 49.02 |
| mt50spl130 | m | Cable flexible de acero galvanizado, de 10 mm de diámetro, compuesto por 7 cordones de 19 hilos, incluso prensado terminal con casquillo de cobre y guardacable en un extremo. (material) | 10.500 | 3.36 | 35.28 |
| mt50spl040 | Ud | Tensor de caja abierta, con ojo en un extremo y horquilla en el extremo opuesto. (material) | 1.000 | 126.87 | 126.87 |
| mt50spl050 | Ud | Conjunto de un sujetacables y un terminal manual, de acero inoxidable. (material) | 1.000 | 48.06 | 48.06 |
| mt50spl080 | Ud | Protector para cabo, de PVC, color amarillo. (material) | 1.000 | 7.69 | 7.69 |
| mt50spl060 | Ud | Placa de señalización de la línea de anclaje. (material) | 1.000 | 23.84 | 23.84 |
| mt50spl070 | Ud | Conjunto de dos precintos de seguridad. (material) | 1.000 | 28.83 | 28.83 |
| mo119 | h | Oficial 1ª Seguridad y Salud. (mano de obra) | 0.754 | 17.17 | 12.95 |
| mo120 | h | Peón Seguridad y Salud. (mano de obra) | 1.131 | 10.59 | 11.98 |
| % | % | Herramientas | 2 % | 458.30 | 9.17 |
|  |  | Costes directos |  |  | 467.47 |
