# Dispositivo de anclaje para fijación mecánica a paramento horizontal de concreto armado

- Propiedad del archivo: CYPE INGENIEROS, S.A.
- Formato: FIEBDC-3/2002
- Ámbito geográfico: Panamá
- Costes indirectos: 3.00 %
- Gastos generales: 13.00 %
- Beneficio industrial: 6.00 %
- IVA: 13.00 %

## Y Seguridad y salud ocupacional ocupacional

### YC Sistemas de protección colectiva

#### YCL Líneas y dispositivos de anclaje

**YCL220** Ud Dispositivo de anclaje para fijación mecánica a paramento horizontal de concreto armado, de 1500 mm de longitud, formado por cinta de poliéster; 1 cáncamo en un extremo, con conexión roscada macho y 1 argolla en el otro extremo, para asegurar a un operario.
Suministro, colocación y desmontaje de dispositivo de anclaje para fijación mecánica a paramento horizontal de concreto armado, de 1500 mm de longitud, formado por cinta de poliéster; 1 cáncamo en un extremo, con conexión roscada macho y 1 argolla en el otro extremo, para asegurar a un operario. Incluso fijación mecánica.
Criterio de medición de proyecto: Número de unidades previstas, según Estudio o Estudio Básico de Seguridad y Salud.

| Código | Ud | Descripción | Rendimiento | Precio | Importe |
|---|---|---|---|---|---|
| mt50spd030c | Ud | Dispositivo de anclaje para fijación mecánica a paramento horizontal de concreto armado, de 1500 mm de longitud, formado por cinta de poliéster; 1 cáncamo en un extremo, con conexión roscada macho y 1 argolla en el otro extremo, clase A1, incluso taco de expansión metálico. (material) | 1.000 | 8.23 | 8.23 |
| mo113 | h | Peón de albañilería. (mano de obra) | 0.118 | 4.16 | 0.49 |
| % | % | Costes directos complementarios | 2 % | 8.72 | 0.17 |
|  |  | Costes directos |  |  | 8.89 |
