# Rehabilitación energética de edificio mediante la incorporación de celosía fija formada por láminas orientables de acero galvanizado

- Propiedad del archivo: CYPE INGENIEROS, S.A.
- Formato: FIEBDC-3/2002
- Ámbito geográfico: Panamá
- Costes indirectos: 3.00 %
- Gastos generales: 13.00 %
- Beneficio industrial: 6.00 %
- IVA: 13.00 %

## Z Rehabilitación energética

### ZB Cerramientos verticales: sustitución o mejora de huecos de fachada

#### ZBZ Protección solar: celosías

**ZBZ010** m² Rehabilitación energética de edificio mediante la incorporación de celosía fija formada por láminas orientables de acero galvanizado, de 400 a 450 mm de anchura, colocadas en posición vertical, con accionamiento manual mediante palanca, subestructura compuesta por perfiles y elementos para fijación de las láminas, de acero galvanizado, montada mediante atornillado en obra de mampostería.
Rehabilitación energética de edificio mediante la incorporación de celosía fija formada por láminas orientables de acero galvanizado, acabado pintado al horno de color a elegir, de 400 a 450 mm de anchura, colocadas en posición vertical, con accionamiento manual mediante palanca, subestructura compuesta por perfiles y elementos para fijación de las láminas, de acero galvanizado, montada mediante atornillado en obra de mampostería con tacos de nylon y tornillos de acero. Incluso ajuste final en obra.
Incluye: Replanteo. Presentación y nivelación. Resolución de las uniones del marco a los paramentos. Montaje de elementos complementarios.
Criterio de medición de proyecto: Superficie medida según documentación gráfica de Proyecto, deduciendo los huecos de superficie mayor de 3 m².
Criterio de medición de obra: Se medirá la superficie realmente ejecutada según especificaciones de Proyecto, deduciendo los huecos de superficie mayor de 3 m².

| Código | Ud | Descripción | Rendimiento | Precio | Importe |
|---|---|---|---|---|---|
| mt26btr040i | m² | Celosía fija formada por láminas orientables de acero galvanizado, acabado pintado al horno de color a elegir, de 400 a 450 mm de anchura, colocadas en posición vertical, con accionamiento manual mediante palanca, subestructura compuesta por perfiles y elementos para fijación de las láminas, de acero galvanizado. (material) | 1.000 | 148.17 | 148.17 |
| mt26aaa033 | Ud | Repercusión, por m² de celosía, de elementos de fijación sobre obra de mampostería: tacos de nylon y tornillos de acero. (material) | 1.000 | 2.73 | 2.73 |
| op00ato010 |  | Atornillador. | 1.000 | 0.00 | 0.00 |
| mo018 | h | Cerrajero. (mano de obra) | 0.118 | 6.97 | 0.82 |
| mo059 | h | Principiante de cerrajero. (mano de obra) | 0.118 | 4.35 | 0.51 |
| % | % | Costes directos complementarios | 2 % | 152.23 | 3.04 |
|  |  | Costes directos |  |  | 155.27 |
