# Rehabilitación energética de edificio mediante la incorporación de celosía fija de aluminio anodizado

- Propiedad del archivo: CYPE INGENIEROS, S.A.
- Formato: FIEBDC-3/2002
- Ámbito geográfico: Panamá
- Costes indirectos: 3.00 %
- Gastos generales: 13.00 %
- Beneficio industrial: 6.00 %
- IVA: 13.00 %

## Z Rehabilitación energética

### ZB Cerramientos verticales: sustitución o mejora de huecos de fachada

#### ZBZ Protección solar: celosías

**ZBZ030** m² Rehabilitación energética de edificio mediante la incorporación de celosía fija de aluminio anodizado, para montar en posición horizontal, formada por láminas fijas, de sección ovalada, de 100x30 mm, colocadas en posición horizontal, marco de pletina, de 100x10 mm y elementos de fijación de acero inoxidable.
Rehabilitación energética de edificio mediante la incorporación de celosía fija de aluminio anodizado de al menos 25 micras de espesor, para montar en posición horizontal, formada por láminas fijas, de sección ovalada, de 100x30 mm, colocadas en posición horizontal, marco de pletina, de 100x10 mm y elementos de fijación de acero inoxidable. Incluso ajuste final en obra.
Incluye: Replanteo. Presentación y nivelación. Resolución de las uniones del marco a los paramentos. Montaje de elementos complementarios.
Criterio de medición de proyecto: Superficie medida según documentación gráfica de Proyecto, deduciendo los huecos de superficie mayor de 3 m².
Criterio de medición de obra: Se medirá la superficie realmente ejecutada según especificaciones de Proyecto, deduciendo los huecos de superficie mayor de 3 m².

| Código | Ud | Descripción | Rendimiento | Precio | Importe |
|---|---|---|---|---|---|
| mt26aaa033 | Ud | Repercusión, por m² de celosía, de elementos de fijación sobre obra de mampostería: tacos de nylon y tornillos de acero. (material) | 1.000 | 2.73 | 2.73 |
| mt25pce030c | m² | Celosía fija de aluminio anodizado de al menos 25 micras de espesor, para montar en posición horizontal, formada por láminas fijas, de sección ovalada, de 100x30 mm, colocadas en posición horizontal, marco de pletina, de 100x10 mm y elementos de fijación de acero inoxidable. (material) | 1.000 | 146.83 | 146.83 |
| op00ato010 |  | Atornillador. | 1.000 | 0.00 | 0.00 |
| mo018 | h | Cerrajero. (mano de obra) | 0.236 | 6.97 | 1.64 |
| mo059 | h | Principiante de cerrajero. (mano de obra) | 0.236 | 4.35 | 1.03 |
| % | % | Costes directos complementarios | 2 % | 152.23 | 3.04 |
|  |  | Costes directos |  |  | 155.27 |
