# Rehabilitación energética de edificio mediante la colocación

- Propiedad del archivo: CYPE INGENIEROS, S.A.
- Formato: FIEBDC-3/2002
- Ámbito geográfico: Panamá
- Costes indirectos: 3.00 %
- Gastos generales: 13.00 %
- Beneficio industrial: 6.00 %
- IVA: 13.00 %

## Z Rehabilitación energética

### ZC Calefacción, climatización y agua caliente

#### ZCA Agua caliente

**ZCA020** Ud Rehabilitación energética de edificio mediante la colocación, en sustitución de equipo existente, de calentador eléctrico instantáneo para el servicio de agua caliente, mural vertical, caudal 3,4 l/min, potencia 6 kW, alimentación monofásica (230V/50Hz), de 235x141x100 mm.
Rehabilitación energética de edificio mediante la colocación, en sustitución de equipo existente, de calentador eléctrico instantáneo para el servicio de agua caliente, mural vertical, caudal 3,4 l/min, potencia 6 kW, alimentación monofásica (230V/50Hz), de 235x141x100 mm. Incluso soporte y anclajes de fijación, llaves de corte de esfera y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38cej010aa | Ud | Calentador eléctrico instantáneo para el servicio de agua caliente, mural vertical, caudal 3,4 l/min, potencia 6 kW, alimentación monofásica (230V/50Hz), de 235x141x100 mm. (material) | 1.000 | 414.33 | 414.33 |
| mt38tew010a | Ud | Latiguillo flexible de 20 cm y 1/2" de diámetro. (material) | 2.000 | 3.80 | 7.60 |
| mt37sve010b | Ud | Válvula de esfera de latón niquelado para roscar de 1/2". (material) | 2.000 | 5.52 | 11.04 |
| mt38www011 | Ud | Material auxiliar para instalaciones de agua caliente (material) | 1.000 | 1.94 | 1.94 |
| mo008 | h | Plomero. (mano de obra) | 0.660 | 7.09 | 4.68 |
| mo107 | h | Principiante de plomería. (mano de obra) | 0.660 | 4.33 | 2.86 |
| % | % | Costes directos complementarios | 2 % | 442.45 | 8.85 |
|  |  | Costes directos |  |  | 451.30 |
