# Rehabilitación energética de edificio mediante la colocación

- Propiedad del archivo: CYPE INGENIEROS, S.A.
- Formato: FIEBDC-3/2002
- Ámbito geográfico: Panamá
- Costes indirectos: 3.00 %
- Gastos generales: 13.00 %
- Beneficio industrial: 6.00 %
- IVA: 13.00 %

## Z Rehabilitación energética

### ZC Calefacción, climatización y agua caliente

#### ZCA Agua caliente

**ZCA032** Ud Rehabilitación energética de edificio mediante la colocación, en sustitución de equipo existente, de calentador instantáneo a gas propano, para el servicio de agua caliente, de condensación, mural vertical, para uso interior, cámara de combustión estanca y tiro forzado, encendido electrónico a red eléctrica, sin llama piloto, control termostático de temperatura, control por mando a distancia, posibilidad de trabajar con agua precalentada por un sistema solar, pantalla digital, 27 l/min, 47 kW, dimensiones 775x452x286 mm.
Rehabilitación energética de edificio mediante la colocación, en sustitución de equipo existente, de calentador instantáneo a gas propano, para el servicio de agua caliente, de condensación, mural vertical, para uso interior, cámara de combustión estanca y tiro forzado, encendido electrónico a red eléctrica, sin llama piloto, control termostático de temperatura, control por mando a distancia, posibilidad de trabajar con agua precalentada por un sistema solar, pantalla digital, 27 l/min, 47 kW, dimensiones 775x452x286 mm, con dispositivo de control de desagüe de los productos de la combustión y control de llama por sonda de ionización, sin incluir el conducto para desagüe de los productos de la combustión que enlaza el calentador con la chimenea. Incluso soporte y anclajes de fijación a paramento vertical, llave de corte de esfera, latiguillos flexibles. Totalmente montado, conexionado y probado.
Incluye: Replanteo del aparato. Fijación en paramento mediante elementos de anclaje. Colocación del aparato y accesorios. Conexionado con la red de conducción de agua. Conexión a la red eléctrica y de tierra. Puesta en marcha.
Criterio de medición de proyecto: Número de unidades previstas, según documentación gráfica de Proyecto.
Criterio de medición de obra: Se medirá el número de unidades realmente ejecutadas según especificaciones de Proyecto.

| Código | Ud | Descripción | Rendimiento | Precio | Importe |
|---|---|---|---|---|---|
| mt38cgj055b | Ud | Calentador instantáneo a gas propano, para el servicio de agua caliente, de condensación, mural vertical, para uso interior, cámara de combustión estanca y tiro forzado, encendido electrónico a red eléctrica, sin llama piloto, control termostático de temperatura, control por mando a distancia, posibilidad de trabajar con agua precalentada por un sistema solar, pantalla digital, 27 l/min, 47 kW, dimensiones 775x452x286 mm, con dispositivo de control de desagüe de los productos de la combustión y control de llama por sonda de ionización. (material) | 1.000 | 1586.12 | 1586.12 |
| mt38tew010a | Ud | Latiguillo flexible de 20 cm y 1/2" de diámetro. (material) | 2.000 | 3.80 | 7.60 |
| mt37sve010c | Ud | Válvula de esfera de latón niquelado para roscar de 3/4". (material) | 1.000 | 7.94 | 7.94 |
| mt38scj001a | Ud | Mando a distancia por infrarrojos para calentador de agua a gas. (material) | 1.000 | 116.53 | 116.53 |
| mt38www011 | Ud | Material auxiliar para instalaciones de agua caliente (material) | 1.000 | 1.94 | 1.94 |
| mo008 | h | Plomero. (mano de obra) | 2.421 | 7.09 | 17.16 |
| mo107 | h | Principiante de plomería. (mano de obra) | 2.421 | 4.33 | 10.48 |
| % | % | Costes directos complementarios | 2 % | 1747.77 | 34.96 |
|  |  | Costes directos |  |  | 1782.73 |
