# Desmontaje de unidad interior de sistema de aire acondicionado, de pared, de 100 kg de peso máximo, y soportes de fijación, con medios manuales y carga manual de escombros sobre camión o contenedor

- Propiedad del archivo: CYPE INGENIEROS, S.A.
- Formato: FIEBDC-3/2002
- Ámbito geográfico: Panamá
- Costes indirectos: 3.00 %
- Gastos generales: 13.00 %
- Beneficio industrial: 6.00 %
- IVA: 13.00 %

## Z Rehabilitación energética

### ZC Calefacción, climatización y agua caliente

#### ZCD Desmontaje de equipo existente

**ZCD030** Ud Desmontaje de unidad interior de sistema de aire acondicionado, de pared, de 100 kg de peso máximo, y soportes de fijación, con medios manuales y carga manual de escombros sobre camión o contenedor.
Desmontaje de unidad interior de sistema de aire acondicionado, de pared, de 100 kg de peso máximo, con medios manuales. Incluso parte proporcional de desmontaje de accesorios y soportes de fijación, limpieza, acopio, retirada y carga manual de escombros sobre camión o contenedor.
Incluye: Desmontaje manual del elemento. Obturación de las conducciones conectadas al elemento. Retirada y acopio del material desmontado. Carga manual del material desmontado y los restos de obra sobre camión o contenedor. Limpieza de los restos de obra.
Criterio de medición de proyecto: Número de unidades previstas, según documentación gráfica de Proyecto.
Criterio de medición de obra: Se medirá el número de unidades realmente desmontadas según especificaciones de Proyecto.

| Código | Ud | Descripción | Rendimiento | Precio | Importe |
|---|---|---|---|---|---|
| mo004 | h | Instalador de calefacción. (mano de obra) | 2.089 | 7.09 | 14.81 |
| mo103 | h | Principiante de instalador de calefacción. (mano de obra) | 2.089 | 4.33 | 9.05 |
| mo113 | h | Peón de albañilería. (mano de obra) | 0.653 | 4.16 | 2.72 |
| % | % | Costes directos complementarios | 2 % | 26.58 | 0.53 |
|  |  | Costes directos |  |  | 27.11 |
