# Desmontaje de unidad interior de sistema de aire acondicionado

- Propiedad del archivo: CYPE INGENIEROS, S.A.
- Formato: FIEBDC-3/2002
- Ámbito geográfico: Panamá
- Costes indirectos: 3.00 %
- Gastos generales: 13.00 %
- Beneficio industrial: 6.00 %
- IVA: 13.00 %

## Z Rehabilitación energética

### ZC Calefacción, climatización y agua caliente

#### ZCD Desmontaje de equipo existente

**ZCD030** Ud Desmontaje de unidad interior de sistema de aire acondicionado, de techo con distribución por conductos tubulares, de 50 kg de peso máximo, y soportes de fijación, con medios manuales y carga manual de escombros sobre camión o contenedor.
Desmontaje de unidad interior de sistema de aire acondicionado, de techo con distribución por conductos tubulares, de 50 kg de peso máximo, con medios manuales. Incluso parte proporcional de desmontaje de accesorios y soportes de fijación, limpieza, acopio, retirada y carga manual de escombros sobre camión o contenedor.
Incluye: Desmontaje manual del elemento. Obturación de las conducciones conectadas al elemento. Retirada y acopio del material desmontado. Carga manual del material desmontado y los restos de obra sobre camión o contenedor. Limpieza de los restos de obra.
Criterio de medición de proyecto: Número de unidades previstas, según documentación gráfica de Proyecto.
Criterio de medición de obra: Se medirá el número de unidades realmente desmontadas según especificaciones de Proyecto.

| Código | Ud | Descripción | Rendimiento | Precio | Importe |
|---|---|---|---|---|---|
| mo004 | h | Instalador de calefacción. (mano de obra) | 1.971 | 7.09 | 13.97 |
| mo103 | h | Principiante de instalador de calefacción. (mano de obra) | 1.971 | 4.33 | 8.53 |
| mo113 | h | Peón de albañilería. (mano de obra) | 0.616 | 4.16 | 2.56 |
| % | % | Costes directos complementarios | 2 % | 25.06 | 0.50 |
|  |  | Costes directos |  |  | 25.56 |
