# Rehabilitación energética de edificio mediante la colocación

- Propiedad del archivo: CYPE INGENIEROS, S.A.
- Formato: FIEBDC-3/2002
- Ámbito geográfico: Panamá
- Costes indirectos: 3.00 %
- Gastos generales: 13.00 %
- Beneficio industrial: 6.00 %
- IVA: 13.00 %

## Z Rehabilitación energética

### ZC Calefacción, climatización y agua caliente

#### ZCG Calderas a gas

**ZCG225** Ud Rehabilitación energética de edificio mediante la colocación, en sustitución de equipo existente, de caldera de pie, de condensación, con cuerpo de fundición de aluminio/silicio y quemador presurizado a gas, para calefacción, potencia útil 15 kW, dimensiones 964x600x625 mm, con cuadro de regulación, con unidad de regulación a distancia para el control de la temperatura ambiental, kit de unión de caldera a gas a circuito de calefacción, kit de seguridad para caldera a gas, kit de unión de caldera a gas a vaso de expansión, kit para montaje en pared de grupo de bombeo, grupo de bombeo para un circuito de calefacción, con bomba de circulación electrónica.
Rehabilitación energética de edificio mediante la colocación, en sustitución de equipo existente, de caldera de pie, de condensación, con cuerpo de fundición de aluminio/silicio y quemador presurizado a gas, para calefacción, potencia útil 15 kW, dimensiones 964x600x625 mm, con cuadro de regulación, y sonda exterior, con unidad de regulación a distancia para el control de la temperatura ambiental, kit de unión de caldera a gas a circuito de calefacción, kit de seguridad para caldera a gas, kit de unión de caldera a gas a vaso de expansión, kit para montaje en pared de grupo de bombeo, grupo de bombeo para un circuito de calefacción, con bomba de circulación electrónica, sin incluir el conducto para desagüe de los productos de la combustión que enlaza la caldera con la chimenea. Totalmente montada, conexionada y probada.
Incluye: Replanteo. Presentación de los elementos. Montaje de la caldera y sus accesorios. Conexionado con las redes de conducción de agua, de gas, de salubridad y eléctrica, y con el conducto de desagüe de los productos de la combustión. Puesta en marcha.
Criterio de medición de proyecto: Número de unidades previstas, según documentación gráfica de Proyecto.
Criterio de medición de obra: Se medirá el número de unidades realmente ejecutadas según especificaciones de Proyecto.

| Código | Ud | Descripción | Rendimiento | Precio | Importe |
|---|---|---|---|---|---|
| mt38cpj120aaa | Ud | Caldera de pie, de condensación, con cuerpo de fundición de aluminio/silicio y quemador presurizado a gas, para calefacción, potencia útil 15 kW, dimensiones 964x600x625 mm, con cuadro de regulación y sonda exterior. (material) | 1.000 | 4398.95 | 4398.95 |
| mt38cqj511a | Ud | Kit de unión de caldera a gas a circuito de calefacción. (material) | 1.000 | 110.62 | 110.62 |
| mt38cqj521a | Ud | Kit de seguridad para caldera a gas, compuesto por manómetro, válvula de seguridad y purgador de aire. (material) | 1.000 | 144.46 | 144.46 |
| mt38cqj531a | Ud | Kit de unión de caldera a gas a vaso de expansión, con válvula de llenado y vaciado. (material) | 1.000 | 144.46 | 144.46 |
| mt38cqj612a | Ud | Kit para montaje en pared de grupo de bombeo. (material) | 1.000 | 58.57 | 58.57 |
| mt38cqj600a | Ud | Grupo de bombeo para un circuito de calefacción, con bomba de circulación electrónica, con conexiones de 25 mm de diámetro. (material) | 1.000 | 605.18 | 605.18 |
| mt38cqj502a | Ud | Unidad de regulación a distancia para el control de la temperatura ambiental. (material) | 1.000 | 121.04 | 121.04 |
| mt35aia010a | m | Tubo curvable de PVC, corrugado, de color negro, de 16 mm de diámetro nominal, para canalización empotrada en obra de mampostería (paredes y techos). Resistencia a la compresión 320 N, resistencia al impacto 1 julio, temperatura de trabajo -5°C hasta 60°C, con grado de protección IP 545, no propagador de la llama. (material) | 8.000 | 0.35 | 2.80 |
| mt35cun020a | m | Cable unipolar ES07Z1-K (AS), no propagador de la llama, con conductor multifilar de cobre clase 5 (-K) de 1,5 mm² de sección, con aislamiento de compuesto termoplástico a base de poliolefina libre de halógenos con baja emisión de humos y gases corrosivos (Z1), siendo su tensión asignada de 450/750 V. (material) | 16.000 | 0.55 | 8.80 |
| mt38www010 | Ud | Material auxiliar para instalaciones de calefacción. (material) | 1.000 | 2.24 | 2.24 |
| mo004 | h | Instalador de calefacción. (mano de obra) | 1.429 | 7.09 | 10.13 |
| mo103 | h | Principiante de instalador de calefacción. (mano de obra) | 1.429 | 4.33 | 6.19 |
| % | % | Costes directos complementarios | 2 % | 5613.44 | 112.27 |
|  |  | Costes directos |  |  | 5725.71 |
