# Rehabilitación energética de edificio mediante la colocación, en sustitución de equipo existente, de caldera mural mixta eléctrica para calefacción y agua caliente, potencia de 4,5 kW

- Propiedad del archivo: CYPE INGENIEROS, S.A.
- Formato: FIEBDC-3/2002
- Ámbito geográfico: Panamá
- Costes indirectos: 3.00 %
- Gastos generales: 13.00 %
- Beneficio industrial: 6.00 %
- IVA: 13.00 %

## Z Rehabilitación energética

### ZC Calefacción, climatización y agua caliente

#### ZCI Calderas eléctricas

**ZCI011** Ud Rehabilitación energética de edificio mediante la colocación, en sustitución de equipo existente, de caldera mural mixta eléctrica para calefacción y agua caliente, potencia de 4,5 kW.
Rehabilitación energética de edificio mediante la colocación, en sustitución de equipo existente, de caldera mural mixta eléctrica para calefacción y agua caliente, potencia de 4,5 kW, constituida por cuerpo de caldera, envolvente, vaso de expansión, bomba, termostato y todos aquellos componentes necesarios para su funcionamiento incorporados en su interior; incluso accesorios de fijación. Totalmente montada, conexionada y probada.
Incluye: Replanteo mediante plantilla. Colocación y fijación de la caldera y sus componentes. Nivelación de los elementos. Conexionado de los elementos a la red. Puesta en marcha.
Criterio de medición de proyecto: Número de unidades previstas, según documentación gráfica de Proyecto.
Criterio de medición de obra: Se medirá el número de unidades realmente ejecutadas según especificaciones de Proyecto.

| Código | Ud | Descripción | Rendimiento | Precio | Importe |
|---|---|---|---|---|---|
| mt38cme010o | Ud | Caldera mural mixta eléctrica para calefacción y agua caliente, potencia de 4,5 kW, constituida por cuerpo de caldera, envolvente, vaso de expansión, bomba, termostato y todos aquellos componentes necesarios para su funcionamiento incorporados en su interior; incluso accesorios de fijación. (material) | 1.000 | 2185.61 | 2185.61 |
| mt38www012 | Ud | Material auxiliar para instalaciones de calefacción y agua caliente (material) | 1.000 | 2.80 | 2.80 |
| mo004 | h | Instalador de calefacción. (mano de obra) | 3.329 | 7.09 | 23.60 |
| mo103 | h | Principiante de instalador de calefacción. (mano de obra) | 3.329 | 4.33 | 14.41 |
| % | % | Costes directos complementarios | 2 % | 2226.42 | 44.53 |
|  |  | Costes directos |  |  | 2270.95 |
