# Rehabilitación energética de edificio mediante la colocación

- Propiedad del archivo: CYPE INGENIEROS, S.A.
- Formato: FIEBDC-3/2002
- Ámbito geográfico: Panamá
- Costes indirectos: 3.00 %
- Gastos generales: 13.00 %
- Beneficio industrial: 6.00 %
- IVA: 13.00 %

## Z Rehabilitación energética

### ZC Calefacción, climatización y agua caliente

#### ZCM Unidades autónomas de climatización

**ZCM102** Ud Rehabilitación energética de edificio mediante la colocación, en sustitución de equipo existente, de unidad interior de aire acondicionado, de suelo, sistema aire-aire multi-split, para gas R-410A, bomba de calor, alimentación monofásica (230V/50Hz), potencia frigorífica nominal 2,5 kW, potencia calorífica nominal 3,4 kW.
Rehabilitación energética de edificio mediante la colocación, en sustitución de equipo existente, de unidad interior de aire acondicionado, de suelo, sistema aire-aire multi-split, para gas R-410A, bomba de calor, alimentación monofásica (230V/50Hz), potencia frigorífica nominal 2,5 kW (temperatura de bulbo seco 27°C, temperatura de bulbo húmedo 19°C), potencia calorífica nominal 3,4 kW (temperatura de bulbo seco 20°C), de 600x860x238 mm, nivel sonoro (velocidad baja) 26 dBA, caudal de aire (velocidad alta) 540 m³/h, con filtro enzimático, filtro desodorizante fotocatalítico, control inalámbrico, con programación semanal y posibilidad de integración en un sistema domótico o control Wi-Fi a través de un interface (no incluido en este precio). Incluso. Totalmente montada, conexionada y puesta en marcha por la empresa instaladora para la comprobación de su correcto funcionamiento.
Incluye: Replanteo de la unidad. Instalación de la unidad. Conexionado de la unidad a las líneas frigoríficas. Conexionado de la unidad a la red eléctrica. Conexionado de la unidad a la red de desagüe. Puesta en marcha.
Criterio de medición de proyecto: Número de unidades previstas, según documentación gráfica de Proyecto.
Criterio de medición de obra: Se medirá el número de unidades realmente ejecutadas según especificaciones de Proyecto.

| Código | Ud | Descripción | Rendimiento | Precio | Importe |
|---|---|---|---|---|---|
| mt42mhi140a | Ud | Unidad interior de aire acondicionado, de suelo, sistema aire-aire multi-split, para gas R-410A, bomba de calor, alimentación monofásica (230V/50Hz), potencia frigorífica nominal 2,5 kW (temperatura de bulbo seco 27°C, temperatura de bulbo húmedo 19°C), potencia calorífica nominal 3,4 kW (temperatura de bulbo seco 20°C), de 600x860x238 mm, nivel sonoro (velocidad baja) 26 dBA, caudal de aire (velocidad alta) 540 m³/h, con filtro enzimático, filtro desodorizante fotocatalítico, control inalámbrico, con programación semanal y posibilidad de integración en un sistema domótico o control Wi-Fi a través de un interface (no incluido en este precio). (material) | 1.000 | 924.04 | 924.04 |
| mo005 | h | Instalador de climatización. (mano de obra) | 1.095 | 7.09 | 7.76 |
| mo104 | h | Principiante de instalador de climatización. (mano de obra) | 1.095 | 4.33 | 4.74 |
| % | % | Costes directos complementarios | 2 % | 936.54 | 18.73 |
|  |  | Costes directos |  |  | 955.27 |
