# Rehabilitación energética de edificio mediante la colocación

- Propiedad del archivo: CYPE INGENIEROS, S.A.
- Formato: FIEBDC-3/2002
- Ámbito geográfico: Panamá
- Costes indirectos: 3.00 %
- Gastos generales: 13.00 %
- Beneficio industrial: 6.00 %
- IVA: 13.00 %

## Z Rehabilitación energética

### ZC Calefacción, climatización y agua caliente

#### ZCQ Calderas de biomasa

**ZCQ010** Ud Rehabilitación energética de edificio mediante la colocación, en sustitución de equipo existente, de caldera para la combustión de astillas, potencia nominal de 6 a 20 kW, con sistema de alimentación de astillas, compuesto por disco rotatorio para extractor rotativo, con motor para alimentación monofásica a 230 V, conexión a caldera y engranajes, extractor rotativo de 2 m de diámetro, formado por ballestas y transportador helicoidal sinfín, alargamiento de transportador helicoidal sinfín cerrado de 0,15 m de longitud,.
Rehabilitación energética de edificio mediante la colocación, en sustitución de equipo existente, de caldera para la combustión de astillas, potencia nominal de 6 a 20 kW, con cuerpo de acero soldado y ensayado a presión, de 1490x600x960 mm, aislamiento interior, cámara de combustión con sistema automático de limpieza del quemador mediante parrilla basculante, intercambiador de calor de tubos verticales con mecanismo de limpieza automática, sistema de recogida y extracción de cenizas del módulo de combustión y depósito de cenizas extraíble, control de la combustión mediante sonda integrada, sistema de mando integrado con pantalla táctil, para el control de la combustión, del acumulador de agua caliente, del depósito de inercia, del sistema de elevación de la temperatura de retorno y de la válvula mezcladora para un rápido calentamiento del circuito de calefacción, con sistema de alimentación de astillas, compuesto por disco rotatorio para extractor rotativo, con motor para alimentación monofásica a 230 V, conexión a caldera y engranajes, extractor rotativo de 2 m de diámetro, formado por ballestas y transportador helicoidal sinfín, alargamiento de transportador helicoidal sinfín cerrado de 0,15 m de longitud, sin incluir el conducto para desagüe de los productos de la combustión que enlaza la caldera con la chimenea. Totalmente montada, conexionada y puesta en marcha por la empresa instaladora para la comprobación de su correcto funcionamiento.
Incluye: Replanteo. Presentación de los elementos. Montaje de la caldera y sus accesorios. Conexionado con las redes de conducción de agua, de salubridad y eléctrica, y con el conducto de desagüe de los productos de la combustión. Puesta en marcha.
Criterio de medición de proyecto: Número de unidades previstas, según documentación gráfica de Proyecto.
Criterio de medición de obra: Se medirá el número de unidades realmente ejecutadas según especificaciones de Proyecto.

| Código | Ud | Descripción | Rendimiento | Precio | Importe |
|---|---|---|---|---|---|
| mt38cbh013aa | Ud | Caldera para la combustión de astillas, potencia nominal de 6 a 20 kW, con cuerpo de acero soldado y ensayado a presión, de 1490x600x960 mm, aislamiento interior, cámara de combustión con sistema automático de limpieza del quemador mediante parrilla basculante, intercambiador de calor de tubos verticales con mecanismo de limpieza automática, sistema de recogida y extracción de cenizas del módulo de combustión y depósito de cenizas extraíble, control de la combustión mediante sonda integrada, sistema de mando integrado con pantalla táctil, para el control de la combustión, del acumulador de agua caliente, del depósito de inercia, del sistema de elevación de la temperatura de retorno y de la válvula mezcladora para un rápido calentamiento del circuito de calefacción. (material) | 1.000 | 17913.37 | 17913.37 |
| mt38cbh099c | Ud | Base de apoyo antivibraciones, para caldera. (material) | 1.000 | 187.41 | 187.41 |
| mt38cbh097a | Ud | Limitador térmico de seguridad, tarado a 95°C, formado por válvula y sonda de temperatura. (material) | 1.000 | 106.72 | 106.72 |
| mt38cbh085aa | Ud | Sistema de elevación de la temperatura de retorno por encima de 55°C, compuesto por válvula motorizada de 3 vías de 1" de diámetro y bomba de circulación para evitar condensaciones y deposiciones de hollín en el interior de la caldera. (material) | 1.000 | 744.44 | 744.44 |
| mt38cbh091b | Ud | Conexión antivibración para conducto de humos de 150 mm de diámetro. (material) | 1.000 | 282.42 | 282.42 |
| mt38cbh096a | Ud | Regulador de tiro de 150 mm de diámetro, con clapeta antiexplosión, para caldera. (material) | 1.000 | 416.47 | 416.47 |
| mt38cbh102a | Ud | Dirección de montaje y cableado de caldera de biomasa. (material) | 1.000 | 767.86 | 767.86 |
| mt38cbh100c | Ud | Puesta en marcha y formación en el manejo de caldera de biomasa. (material) | 1.000 | 465.92 | 465.92 |
| mt38cbh145a | Ud | Disco rotatorio para extractor rotativo, con motor para alimentación monofásica a 230 V, conexión a caldera y engranajes, para sistema de alimentación de caldera de biomasa. (material) | 1.000 | 3167.77 | 3167.77 |
| mt38cbh146a | Ud | Extractor rotativo de 2 m de diámetro, formado por ballestas y transportador helicoidal sinfín, para sistema de alimentación de caldera de biomasa. (material) | 1.000 | 1449.83 | 1449.83 |
| mt38cbh144a | Ud | Alargamiento de transportador helicoidal sinfín cerrado de 0,15 m de longitud, para sistema de alimentación de caldera de biomasa. (material) | 1.000 | 429.48 | 429.48 |
| mo004 | h | Instalador de calefacción. (mano de obra) | 11.076 | 7.09 | 78.53 |
| mo103 | h | Principiante de instalador de calefacción. (mano de obra) | 11.076 | 4.33 | 47.96 |
| % | % | Costes directos complementarios | 2 % | 26058.18 | 521.16 |
|  |  | Costes directos |  |  | 26579.34 |
