# Rehabilitación energética de edificio mediante la colocación

- Propiedad del archivo: CYPE INGENIEROS, S.A.
- Formato: FIEBDC-3/2002
- Ámbito geográfico: Panamá
- Costes indirectos: 3.00 %
- Gastos generales: 13.00 %
- Beneficio industrial: 6.00 %
- IVA: 13.00 %

## Z Rehabilitación energética

### ZC Calefacción, climatización y agua caliente

#### ZCV Unidades centralizadas de climatización

**ZCV030** Ud Rehabilitación energética de edificio mediante la colocación, en sustitución de equipo existente, de bomba de calor no reversible, aire-agua, potencia calorífica nominal de 8 kW (temperatura húmeda de entrada del aire: 2°C; temperatura de salida del agua: 35°C), COP = 3,3, para instalación en exterior.
Rehabilitación energética de edificio mediante la colocación, en sustitución de equipo existente, de bomba de calor no reversible, aire-agua, potencia calorífica nominal de 8 kW (temperatura húmeda de entrada del aire: 2°C; temperatura de salida del agua: 35°C), COP = 3,3, refrigerante R-407C, límites operativos en modo calefacción: entrada de aire entre -20°C y 40°C, salida de agua entre 15°C y 60°C, carcasa de acero galvanizado y esmaltado al horno, dimensiones 1182x784x1116 mm, para instalación en exterior. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42sti010a | Ud | Bomba de calor no reversible, aire-agua, potencia calorífica nominal de 8 kW (temperatura húmeda de entrada del aire: 2°C; temperatura de salida del agua: 35°C), COP = 3,3, refrigerante R-407C, límites operativos en modo calefacción: entrada de aire entre -20°C y 40°C, salida de agua entre 15°C y 60°C, carcasa de acero galvanizado y esmaltado al horno, dimensiones 1182x784x1116 mm. (material) | 1.000 | 13128.11 | 13128.11 |
| mt37www050e | Ud | Manguito antivibración, de goma, con rosca de 1 1/4", para una presión máxima de trabajo de 10 bar. (material) | 2.000 | 25.26 | 50.52 |
| mo005 | h | Instalador de climatización. (mano de obra) | 7.318 | 7.09 | 51.88 |
| mo104 | h | Principiante de instalador de climatización. (mano de obra) | 7.318 | 4.33 | 31.69 |
| % | % | Costes directos complementarios | 2 % | 13262.20 | 265.24 |
|  |  | Costes directos |  |  | 13527.44 |
