# ZCV050

- Propiedad del archivo: CYPE INGENIEROS, S.A.
- Formato: FIEBDC-3/2002
- Ámbito geográfico: Panamá
- Costes indirectos: 3.00 %
- Gastos generales: 13.00 %
- Beneficio industrial: 6.00 %
- IVA: 13.00 %

## Z Rehabilitación energética

### ZC Calefacción, climatización y agua caliente

#### ZCV Unidades centralizadas de climatización

**ZCV050** Ud Rehabilitación energética de edificio mediante la colocación, en sustitución de equipo existente, de bomba de calor para producción de agua caliente, aire-agua, para instalación en interior, con interfaz de usuario con pantalla LCD y control digital, potencia calorífica nominal de 1,5 kW, COP = 4,3, depósito de agua caliente de acero vitrificado de 270 litros, dimensiones 1825x700x735 mm, con vaso de expansión de 12 l de capacidad, conductos para admisión y desagüe, de 160 mm de diámetro, con aislamiento térmico y acústico, para la impulsión y para el retorno.
Rehabilitación energética de edificio mediante la colocación, en sustitución de equipo existente, de bomba de calor para producción de agua caliente, aire-agua, para instalación en interior, con interfaz de usuario con pantalla LCD y control digital, potencia calorífica nominal de 1,5 kW, COP = 4,3, depósito de agua caliente de acero vitrificado de 270 litros, dimensiones 1825x700x735 mm, resistencia eléctrica de apoyo de 2 kW, ánodo de magnesio, alimentación monofásica a 220 V, límites operativos: entrada de aire entre 5°C y 35°C, salida de agua a 60°C (70°C con la resistencia eléctrica de apoyo), con vaso de expansión de 12 l de capacidad, conductos para admisión y desagüe, de 160 mm de diámetro, con aislamiento térmico y acústico, para la impulsión y para el retorno, material auxiliar para montaje y sujeción a la obra de los conductos de ventilación. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42jun010d | Ud | Bomba de calor para producción de agua caliente, aire-agua, para instalación en interior, con interfaz de usuario con pantalla LCD y control digital, potencia calorífica nominal de 1,5 kW, COP = 4,3, depósito de agua caliente de acero vitrificado de 270 litros, dimensiones 1825x700x735 mm, resistencia eléctrica de apoyo de 2 kW, ánodo de magnesio, alimentación monofásica a 220 V, límites operativos: entrada de aire entre 5°C y 35°C, salida de agua a 60°C (70°C con la resistencia eléctrica de apoyo). (material) | 1.000 | 2872.07 | 2872.07 |
| mt37sve010d | Ud | Válvula de esfera de latón niquelado para roscar de 1". (material) | 1.000 | 13.09 | 13.09 |
| mt37sve010c | Ud | Válvula de esfera de latón niquelado para roscar de 3/4". (material) | 1.000 | 7.94 | 7.94 |
| mt38csj111a | Ud | Vaso de expansión de 12 l de capacidad. (material) | 1.000 | 52.06 | 52.06 |
| mt42jun020b | m | Conducto para admisión y desagüe, de 160 mm de diámetro, con aislamiento térmico y acústico. (material) | 10.000 | 85.56 | 855.60 |
| mo005 | h | Instalador de climatización. (mano de obra) | 0.554 | 7.09 | 3.93 |
| mo104 | h | Principiante de instalador de climatización. (mano de obra) | 0.554 | 4.33 | 2.40 |
| % | % | Costes directos complementarios | 2 % | 3807.09 | 76.14 |
|  |  | Costes directos |  |  | 3883.23 |

| Código | Ud | Descripción | Precio |
|---|---|---|---|
| mo008 | h | Plomero. (mano de obra) | 7.09 |
| mo107 | h | Principiante de plomería. (mano de obra) | 4.33 |
