# Rehabilitación energética de cubierta plana no transitable

- Propiedad del archivo: CYPE INGENIEROS, S.A.
- Formato: FIEBDC-3/2002
- Ámbito geográfico: Panamá
- Costes indirectos: 3.00 %
- Gastos generales: 13.00 %
- Beneficio industrial: 6.00 %
- IVA: 13.00 %

## Z Rehabilitación energética

### ZH Cerramientos horizontales: adición de aislamiento térmico

#### ZHA Sistemas de aislamiento por el exterior de techo plano

**ZHA011** m² Rehabilitación energética de cubierta plana no transitable, mediante la incorporación de aislamiento termoacústico por el exterior de la cubierta, formado por panel rígido de lana de roca hidrofugada, Ixxo "ISOVER", revestido por una de sus caras con oxiasfalto y film de polipropileno termofusible, de 120 mm de espesor, fijado mecánicamente al soporte; capa de protección e impermeabilización monocapa adherida, mediante lámina de betún modificado con elastómero SBS, masa nominal 3 kg/m², con armadura de fieltro de poliéster reforzado y estabilizado de 150 g/m², con autoprotección mineral.
Rehabilitación energética de cubierta plana no transitable, una vez saneado y reparado el soporte, mediante la incorporación de aislamiento termoacústico por el exterior de la cubierta, formado por panel rígido de lana de roca hidrofugada, Ixxo "ISOVER", revestido por una de sus caras con oxiasfalto y film de polipropileno termofusible, de 120 mm de espesor, resistencia térmica 3,05 m²K/W, conductividad térmica 0,039 W/(mK), fijado mecánicamente al soporte; capa de protección e impermeabilización monocapa adherida, mediante lámina de betún modificado con elastómero SBS, masa nominal 3 kg/m², con armadura de fieltro de poliéster reforzado y estabilizado de 150 g/m², con autoprotección mineral de color gris. Incluso parte proporcional de replanteo, cortes, resolución de puentes térmicos, fijaciones y limpieza.
Incluye: Revisión de la superficie soporte en la que se realiza la fijación del aislamiento de acuerdo con las exigencias de la técnica a emplear. Corte, ajuste y colocación del aislamiento con fijaciones mecánicas. Limpieza y preparación de la superficie en la que ha de aplicarse la impermeabilización. Colocación de la impermeabilización.
Criterio de medición de proyecto: Superficie medida según documentación gráfica de Proyecto.
Criterio de medición de obra: Se medirá la superficie realmente ejecutada según especificaciones de Proyecto.

| Código | Ud | Descripción | Rendimiento | Precio | Importe |
|---|---|---|---|---|---|
| mt16lri030q | m² | Panel rígido de lana de roca hidrofugada, Ixxo "ISOVER", revestido por una de sus caras con oxiasfalto y film de polipropileno termofusible, de 120 mm de espesor, resistencia térmica 3,05 m²K/W, conductividad térmica 0,039 W/(mK). (material) | 1.050 | 42.58 | 44.71 |
| mt16aaa020ag | Ud | Fijación mecánica para paneles aislantes de lana mineral, colocados directamente sobre la superficie soporte. (material) | 5.000 | 0.27 | 1.35 |
| mt14lga010c | m² | Lámina de betún modificado con elastómero SBS, de 3,5 mm de espesor, masa nominal 5 kg/m², con armadura de fieltro de poliéster reforzado y estabilizado de 150 g/m², con autoprotección mineral de color gris. (material) | 1.100 | 9.46 | 10.41 |
| mo054 | h | Montador de aislamientos. (mano de obra) | 0.114 | 7.09 | 0.81 |
| mo101 | h | Principiante de montador de aislamientos. (mano de obra) | 0.114 | 4.33 | 0.49 |
| mo029 | h | Aplicador de láminas impermeabilizantes. (mano de obra) | 0.091 | 6.86 | 0.62 |
| mo067 | h | Principiante de aplicador de láminas impermeabilizantes. (mano de obra) | 0.091 | 4.33 | 0.39 |
| % | % | Costes directos complementarios | 2 % | 58.78 | 1.18 |
|  |  | Costes directos |  |  | 59.96 |
