# Sistema "ISOVER" de aislamiento por el interior sobre espacio no habitable en cubiertas inclinadas

- Propiedad del archivo: CYPE INGENIEROS, S.A.
- Formato: FIEBDC-3/2002
- Ámbito geográfico: Panamá
- Costes indirectos: 3.00 %
- Gastos generales: 13.00 %
- Beneficio industrial: 6.00 %
- IVA: 13.00 %

## Z Rehabilitación energética

### ZH Cerramientos horizontales: adición de aislamiento térmico

#### ZHB Sistemas de aislamiento por el interior de techo inclinado, sobre espacio no habitable

**ZHB020** m² Sistema "ISOVER" de aislamiento por el interior sobre espacio no habitable en cubiertas inclinadas, manta semirrígida de lana mineral Arena, de alta densidad, Arena Coberturas "ISOVER", de 50 mm de espesor, revestida por una de sus caras con papel kraft, que actúa como barrera de vapor.
Suministro y colocación de sistema "ISOVER" de aislamiento por el interior, sobre espacio no habitable en cubiertas inclinadas, manta semirrígida de lana mineral Arena, de alta densidad, Arena Coberturas "ISOVER", de 50 mm de espesor, revestida por una de sus caras con papel kraft, que actúa como barrera de vapor, resistencia térmica 1,2 m²K/W, conductividad térmica 0,04 W/(mK). Incluso parte proporcional de cortes y limpieza.
Incluye: Limpieza del supradós de la losa. Corte, ajuste y fijación del aislamiento.
Criterio de medición de proyecto: Superficie medida según documentación gráfica de Proyecto.
Criterio de medición de obra: Se medirá la superficie realmente ejecutada según especificaciones de Proyecto.

| Código | Ud | Descripción | Rendimiento | Precio | Importe |
|---|---|---|---|---|---|
| mt16lvi035l | m² | Manta semirrígida de lana mineral Arena, de alta densidad, Arena Coberturas "ISOVER", de 50 mm de espesor, revestida por una de sus caras con papel kraft, que actúa como barrera de vapor, resistencia térmica 1,2 m²K/W, conductividad térmica 0,04 W/(mK). (material) | 1.100 | 4.67 | 5.14 |
| mt16aaa030 | m | Cinta autoadhesiva para sellado de juntas. (material) | 1.000 | 0.40 | 0.40 |
| mo054 | h | Montador de aislamientos. (mano de obra) | 0.086 | 7.09 | 0.61 |
| mo101 | h | Principiante de montador de aislamientos. (mano de obra) | 0.086 | 4.33 | 0.37 |
| % | % | Costes directos complementarios | 2 % | 6.52 | 0.13 |
|  |  | Costes directos |  |  | 6.65 |
