# Rehabilitación energética de fachada

- Propiedad del archivo: CYPE INGENIEROS, S.A.
- Formato: FIEBDC-3/2002
- Ámbito geográfico: Panamá
- Costes indirectos: 3.00 %
- Gastos generales: 13.00 %
- Beneficio industrial: 6.00 %
- IVA: 13.00 %

## Z Rehabilitación energética

### ZV Cerramientos verticales: fachadas ventiladas

#### ZVP Sistemas de fachadas ventiladas de piedra natural

**ZVP020** m² Rehabilitación energética de fachada, mediante sistema de fachada ventilada "LEVANTINA", de 3 cm de espesor, compuesto de placas de caliza Marbella con la calidad exigida por el método de clasificación de "LEVANTINA", acabado abujardado, de 60x40x3 cm, con un ranurado longitudinal superior e inferior en cada pieza, para su apoyo sobre perfilería horizontal de aluminio, ensamblada a los montantes de aluminio, fijados a su vez al paramento soporte con tacos especiales y aislamiento de panel de lana mineral, de 40 mm de espesor, revestido por una de sus caras con un velo negro, fijado mecánicamente sobre fachada existente.
Rehabilitación energética de fachada, mediante sistema de fachada ventilada "LEVANTINA", de 3 cm de espesor, compuesto de placas de caliza Marbella con la calidad exigida por el método de clasificación de "LEVANTINA", acabado abujardado, de 60x40x3 cm, color blanco cremoso, con un ranurado longitudinal superior e inferior en cada pieza, para su apoyo sobre corredizas formadas por perfilería secundaria horizontal tipo ‘T’ de aluminio, ensambladas a la perfilería principal vertical formada por montantes de aluminio, fijados al paramento soporte con tacos especiales y aislamiento de panel de lana mineral, de 40 mm de espesor, revestido por una de sus caras con un velo negro, resistencia térmica 1,1 m²K/W, conductividad térmica 0,035 W/(mK), colocado a tope para evitar puentes térmicos, fijado mecánicamente sobre fachada existente y posterior sellado de todas las uniones entre paneles con cinta de sellado de juntas. Incluso parte proporcional de replanteo, fijaciones de acero inoxidable para ensamblar la perfilería, clips de nivelación, masilla adhesiva elástica, ménsulas metálicas de sustentación y de retención, mermas y roturas, formación de dinteles mediante piezas especiales de piedra natural sujetas al bastidor metálico; alféizares, jambas y mochetas de piedra natural, ejecución de encuentros y puntos singulares y limpieza final de la mampostería ejecutada.
Incluye: Limpieza y preparación de la superficie soporte de los anclajes. Corte y preparación del aislamiento. Fijación del aislamiento. Replanteo del despiece de las placas y puntos de anclaje. Fijación de la perfilería principal vertical al soporte. Fijación de la perfilería secundaria horizontal a la perfilería principal vertical. Preparación de la piedra natural. Fijación de las placas de piedra al anclaje. Realización de todos los trabajos necesarios para la resolución de los huecos. Aplomado, nivelación y alineación de las placas. Limpieza final del paramento.
Criterio de medición de proyecto: Superficie medida según documentación gráfica de Proyecto, sin duplicar esquinas ni encuentros, deduciendo todos los huecos.
Criterio de medición de obra: Se medirá la superficie realmente ejecutada según especificaciones de Proyecto, sin duplicar esquinas ni encuentros, deduciendo todos los huecos.

| Código | Ud | Descripción | Rendimiento | Precio | Importe |
|---|---|---|---|---|---|
| mt16lva070b | m² | Panel de lana mineral, de 40 mm de espesor, revestido por una de sus caras con un velo negro, resistencia térmica 1,1 m²K/W, conductividad térmica 0,035 W/(mK). (material) | 1.050 | 6.99 | 7.34 |
| mt16aaa020ab | Ud | Fijación mecánica para paneles aislantes de lana mineral, colocados directamente sobre la superficie soporte. (material) | 4.000 | 0.27 | 1.08 |
| mt16aaa030 | m | Cinta autoadhesiva para sellado de juntas. (material) | 0.440 | 0.40 | 0.18 |
| mt18lev020fb | m² | Placa de caliza Marbella con la calidad exigida por el método de clasificación de "LEVANTINA", acabado abujardado, de 60x40x3 cm, color blanco cremoso, procedente de Zarcilla de Ramos, Murcia (España). (material) | 1.070 | 83.68 | 89.54 |
| mt19paj140a7000 | m² | Subestructura soporte para hoja exterior de fachada ventilada del sistema de anclaje longitudinal de piezas ranuradas de piedra natural, insertables sobre corredizas formadas por perfilería auxiliar horizontal tipo ‘T’ de aluminio, ensambladas a la perfilería principal vertical de aluminio, fijada al frente de concreto de cada losa (aproximadamente 3 m de altura libre) con tacos especiales; incluso parte proporcional de fijaciones de acero inoxidable para ensamblar la perfilería, clips de nivelación, masilla adhesiva elástica, ménsulas metálicas de sustentación y ménsulas metálicas de retención. (material) | 1.000 | 70.00 | 70.00 |
| op00tal010 |  | Taladro. | 1.000 | 0.00 | 0.00 |
| op00ato010 |  | Atornillador. | 1.000 | 0.00 | 0.00 |
| op00sie030 |  | Sierra de disco de diamante, para mesa de trabajo, de corte húmedo. | 1.000 | 0.00 | 0.00 |
| mo054 | h | Montador de aislamientos. (mano de obra) | 0.144 | 7.09 | 1.02 |
| mo101 | h | Principiante de montador de aislamientos. (mano de obra) | 0.144 | 4.33 | 0.62 |
| mo052 | h | Montador de sistemas de fachadas prefabricadas. (mano de obra) | 0.721 | 7.09 | 5.11 |
| mo099 | h | Principiante de montador de sistemas de fachadas prefabricadas. (mano de obra) | 0.757 | 4.33 | 3.28 |
| % | % | Costes directos complementarios | 3 % | 178.17 | 5.35 |
|  |  | Costes directos |  |  | 183.52 |
