# Anulación de toma de TV/FM en instalación interior, con medios manuales, y carga manual de escombros sobre camión o contenedor

- Propiedad del archivo: CYPE INGENIEROS, S.A.
- Formato: FIEBDC-3/2002
- Ámbito geográfico: Panamá
- Costes indirectos: 3.00 %
- Gastos generales: 13.00 %
- Beneficio industrial: 6.00 %
- IVA: 13.00 %

**DIA005** Ud Anulación de toma de TV/FM en instalación interior, con medios manuales, y carga manual de escombros sobre camión o contenedor.
Anulación de toma de TV/FM en instalación interior, retirando los mecanismos, la caja empotrable o de superficie y el cableado hasta la caja de derivación, con medios manuales. Incluso parte proporcional de limpieza, acopio, retirada y carga manual de escombros sobre camión o contenedor.
Incluye: Desmontaje manual del elemento. Retirada y acopio del material desmontado. Limpieza de los restos de obra. Carga manual del material desmontado y los restos de obra sobre camión o contenedor.
Criterio de medición de proyecto: Número de unidades previstas, según documentación gráfica de Proyecto.
Criterio de medición de obra: Se medirá el número de unidades realmente ejecutadas según especificaciones de Proyecto.

| Código | Ud | Descripción | Rendimiento | Precio | Importe |
|---|---|---|---|---|---|
| mo001 | h | Instalador de telecomunicaciones. (mano de obra) | 0.278 | 7.52 | 2.09 |
| mo056 | h | Principiante de instalador de telecomunicaciones. (mano de obra) | 0.278 | 4.59 | 1.28 |
| % | % | Herramientas | 2 % | 3.37 | 0.07 |
|  |  | Costes directos |  |  | 3.44 |
