# Colocación de inyectores externos, en fisura de elemento de concreto

- Propiedad del archivo: CYPE Ingenieros S.A.
- Formato: FIEBDC-3/2016
- Programa: Generador de precios de la construcción. CYPE Ingenieros, S.A.
- Fecha: 28/05/2024
- Ámbito geográfico: Panamá
- Divisa: USD
- Costes indirectos: 3 %
- Gastos generales: 13 %
- Beneficio industrial: 6 %
- IVA: 13 %

## E Estructuras

### EH Concreto armado

#### EHY Reparaciones

**EHY063** m Colocación de inyectores externos, en fisura de elemento de concreto.
Colocación de inyectores externos, cada 20 cm, en fisura de elemento de concreto, con adhesivo tixotrópico de dos componentes a base de resina epoxi, y sellado superficial de la fisura, con el mismo material, a fin de evitar la fuga de la lechada durante el proceso de inyección.
Criterio de valoración económica: El precio no incluye la inyección de la resina.
Incluye: Sellado superficial de la fisura. Replanteo. Fijación de los inyectores. Retirada de los inyectores. Eliminación del material de sellado sobrante.
Criterio de medición de proyecto: Longitud medida según documentación gráfica de Proyecto.
Criterio de medición de obra: Se medirá la longitud realmente ejecutada según especificaciones de Proyecto.

| Código | Ud | Descripción | Rendimiento | Precio | Importe |
|---|---|---|---|---|---|
| mt09reh121 | Ud | Tapón inyector externo. (material) | 5 | 0.51 | 2.550 |
| mt09reh122 | Ud | Inyector externo. (material) | 5 | 1.67 | 8.350 |
| mt09reh120a | kg | Adhesivo tixotrópico de dos componentes a base de resina epoxi, para la correcta unión entre el concreto fresco y el concreto endurecido o para mejorar la adherencia del concreto endurecido y el acero. (material) | 0.425 | 13.84 | 5.882 |
| mo020 | h | Albañil especializado en mampostería. (mano de obra) | 0.534 | 17.17 | 9.169 |
| mo112 | h | Ayudante de albañilería. (mano de obra) | 0.565 | 10.77 | 6.085 |
| % | % | Herramientas | 2 % | 32.036 | 0.641 |
|  |  | Costes directos |  |  | 32.677 |

Residuos:
- colocación: mt09reh120a; factor de residuo 0.03

## Recursos

**mt09reh120a** kg Adhesivo tixotrópico de dos componentes a base de resina epoxi
Datos técnicos: Coste energético 86.761 MJ; Emisión de CO2 3.294 kg; Código LER 17 09 04; Masa del elemento 1 kg; Volumen 0.000667 m3
Residuos:
- embalaje: re170203 Plástico. (componente de residuo); rendimiento 0.003 kg; Código LER 17 02 03; Masa del elemento 1 kg; Volumen 0.001667 m3
