# Dintel de madera aserrada de pino silvestre (Pinus sylvestris)

- Propiedad del archivo: CYPE INGENIEROS, S.A.
- Formato: FIEBDC-3/2002
- Ámbito geográfico: Panamá
- Costes indirectos: 3.00 %
- Gastos generales: 13.00 %
- Beneficio industrial: 6.00 %
- IVA: 13.00 %

**EMR020** m³ Dintel de madera aserrada de pino silvestre (Pinus sylvestris), de 10x10 a 15x30 cm de sección y hasta 6 m de longitud, clase resistente C18, protección de la madera con clase de penetración NP3, trabajada en taller.
Suministro y colocación de dintel de madera aserrada de pino silvestre (Pinus sylvestris), acabado cepillado, de 10x10 a 15x30 cm de sección y hasta 6 m de longitud, para aplicaciones estructurales, clase resistente C18 y protección frente a agentes bióticos que se corresponde con la clase de penetración NP3 (6 mm en las caras laterales de la albura). Incluso parte proporcional de preparación de la zona de apoyo, cortes, entalladuras para su correcto acoplamiento, nivelación y colocación sobre las jambas del hueco. Trabajado en taller y colocado en obra.
Incluye: Replanteo del nivel de apoyo de los elementos. Colocación y fijación provisional del dintel. Aplomado y nivelación. Ejecución de las uniones. Reparación de defectos superficiales.
Criterio de medición de proyecto: Volumen medido según documentación gráfica de Proyecto, apoyándose en las mayores dimensiones transversales para aquellas piezas que no tengan escuadrías rectangulares o cuadradas, y la longitud incluyendo las entregas.
Criterio de medición de obra: Se medirá el volumen realmente ejecutado según especificaciones de Proyecto, apoyándose en las mayores dimensiones transversales para aquellas piezas que no tengan escuadrías rectangulares o cuadradas, incluyendo en la longitud las entregas.

| Código | Ud | Descripción | Rendimiento | Precio | Importe |
|---|---|---|---|---|---|
| mt07mee050k | m³ | Madera aserrada de pino silvestre (Pinus sylvestris) con acabado cepillado, para dintel de 10x10 a 15x30 cm de sección y hasta 6 m de longitud, para aplicaciones estructurales, clase resistente C18 y protección frente a agentes bióticos que se corresponde con la clase de penetración NP3 (6 mm en las caras laterales de la albura), trabajada en taller. (material) | 1.000 | 459.48 | 459.48 |
| mo017 | h | Carpintero. (mano de obra) | 10.983 | 7.41 | 81.38 |
| mo058 | h | Principiante de carpintero. (mano de obra) | 5.491 | 4.63 | 25.42 |
| % | % | Herramientas | 2 % | 566.28 | 11.33 |
|  |  | Costes directos |  |  | 577.61 |
