# Remate de balcón de concreto polímero de superficie pulida, color a elegir, de 22,5x2,5 cm

- Propiedad del archivo: CYPE INGENIEROS, S.A.
- Formato: FIEBDC-3/2002
- Ámbito geográfico: Panamá
- Costes indirectos: 3.00 %
- Gastos generales: 13.00 %
- Beneficio industrial: 6.00 %
- IVA: 13.00 %

**HRB010** m Remate de balcón de concreto polímero de superficie pulida, color a elegir, de 22,5x2,5 cm.
Formación de remate de balcón de concreto polímero de superficie pulida, color a elegir, de 22,5x2,5 cm, con anclaje metálico de acero inoxidable, recibido con una capa de mortero de cemento, confeccionado en obra, con aditivo hidrófugo, dosificación 1:3, con un espesor de 15 mm, sobre la que se introducen los anclajes metálicos, previendo una junta de 5 mm entre piezas. Incluso sellado entre piezas y uniones con los cerramientos con masilla de poliuretano de gran flexibilidad.
Incluye: Replanteo de las piezas. Colocación de reglas y plomadas sujetas al muro. Colocación, aplomado, nivelación y alineación. Sellado de juntas y limpieza.
Criterio de medición de proyecto: Longitud medida por su mayor desarrollo lineal, según documentación gráfica de Proyecto.
Criterio de medición de obra: Se medirá, por su mayor desarrollo lineal, la longitud realmente ejecutada según especificaciones de Proyecto, incluyendo la longitud que pudiera perderse en ingletes.

| Código | Ud | Descripción | Rendimiento | Precio | Importe |
|---|---|---|---|---|---|
| mt20zhp030i | m | Remate de balcón de concreto polímero de superficie pulida, color a elegir, de 22,5x2,5 cm, con anclaje metálico de acero inoxidable. (material) | 1.050 | 23.40 | 24.57 |
| mt08aaa010a | m³ | Agua. (material) | 0.006 | 1.77 | 0.01 |
| mt01arg005a | t | Arena de cantera, para mortero preparado en obra. (material) | 0.003 | 20.45 | 0.06 |
| mt08cem000h | kg | Cemento gris en sacos. (material) | 0.947 | 0.17 | 0.16 |
| mt08adt010 | kg | Aditivo hidrófugo para impermeabilización de morteros u concretos. (material) | 0.019 | 1.42 | 0.03 |
| mt20wwa040 | kg | Adhesivo cementoso flexible y de gran adherencia. (material) | 1.372 | 0.66 | 0.91 |
| mt20wwa025 | m | Perfil de espuma de polietileno, de 6 mm de diámetro, para relleno de juntas. (material) | 0.225 | 0.51 | 0.11 |
| mt20wwa035 | Ud | Bote de imprimación para masillas (250 cm³). (material) | 0.025 | 7.05 | 0.18 |
| mt20wwa030 | Ud | Bote de masilla de poliuretano impermeable (310 cm³). (material) | 0.050 | 6.92 | 0.35 |
| mq06hor010 | h | Concretera. (maquinaria) | 0.011 | 1.58 | 0.02 |
| mo020 | h | Albañil especializado en mampostería. (mano de obra) | 0.193 | 7.28 | 1.41 |
| mo113 | h | Peón de albañilería. (mano de obra) | 0.213 | 4.41 | 0.94 |
| % | % | Herramientas | 2 % | 28.75 | 0.58 |
|  |  | Costes directos |  |  | 29.33 |
