# Revestimiento de frente de losa con piezas en forma de 'L' de concreto polímero de superficie pulida en la cara vista, color a elegir, de 21x3,5 cm y 15 cm de ala

- Propiedad del archivo: CYPE INGENIEROS, S.A.
- Formato: FIEBDC-3/2002
- Ámbito geográfico: Panamá
- Costes indirectos: 3.00 %
- Gastos generales: 13.00 %
- Beneficio industrial: 6.00 %
- IVA: 13.00 %

**HRF010** m Revestimiento de frente de losa con piezas en forma de 'L' de concreto polímero de superficie pulida en la cara vista, color a elegir, de 21x3,5 cm y 15 cm de ala.
Formación de revestimiento de frente de losa con piezas en forma de 'L' de concreto polímero de superficie pulida en la cara vista, color a elegir, de 21x3,5 cm y 15 cm de ala, con rugosidades y anclajes metálicos de acero inoxidable en la cara oculta para incrementar la adherencia, recibidas con adhesivo cementoso flexible y de gran adherencia. Incluso parte proporcional de regularización de la superficie soporte con mortero de cemento, confeccionado en obra, con aditivo hidrófugo, dosificación 1:3, formación de juntas de 5 mm entre piezas y en encuentros con otros materiales, y sellado de las mismas con masilla de poliuretano de gran flexibilidad.
Incluye: Replanteo de las piezas. Colocación, aplomado, nivelación y alineación. Sellado de juntas y limpieza.
Criterio de medición de proyecto: Longitud medida por su mayor desarrollo lineal, según documentación gráfica de Proyecto.
Criterio de medición de obra: Se medirá, por su mayor desarrollo lineal, la longitud realmente ejecutada según especificaciones de Proyecto, incluyendo la longitud que pudiera perderse en ingletes.

| Código | Ud | Descripción | Rendimiento | Precio | Importe |
|---|---|---|---|---|---|
| mt08aaa010a | m³ | Agua. (material) | 0.006 | 1.77 | 0.01 |
| mt01arg005a | t | Arena de cantera, para mortero preparado en obra. (material) | 0.003 | 20.45 | 0.06 |
| mt08cem000h | kg | Cemento gris en sacos. (material) | 0.876 | 0.17 | 0.15 |
| mt08adt010 | kg | Aditivo hidrófugo para impermeabilización de morteros u concretos. (material) | 0.018 | 1.42 | 0.03 |
| mt20wwa040 | kg | Adhesivo cementoso flexible y de gran adherencia. (material) | 1.283 | 0.66 | 0.85 |
| mt20zhp020p | m | Piezas en forma de 'L' de concreto polímero de superficie pulida en la cara vista, color a elegir, de 21x3,5 cm y 15 cm de ala, con rugosidades y anclajes metálicos de acero inoxidable en la cara oculta para incrementar la adherencia. (material) | 1.050 | 28.08 | 29.48 |
| mt20wwa025 | m | Perfil de espuma de polietileno, de 6 mm de diámetro, para relleno de juntas. (material) | 0.210 | 0.51 | 0.11 |
| mt20wwa035 | Ud | Bote de imprimación para masillas (250 cm³). (material) | 0.130 | 7.05 | 0.92 |
| mt20wwa030 | Ud | Bote de masilla de poliuretano impermeable (310 cm³). (material) | 0.261 | 6.92 | 1.81 |
| mq06hor010 | h | Concretera. (maquinaria) | 0.006 | 1.58 | 0.01 |
| mo020 | h | Albañil especializado en mampostería. (mano de obra) | 0.191 | 7.28 | 1.39 |
| mo113 | h | Peón de albañilería. (mano de obra) | 0.210 | 4.41 | 0.93 |
| % | % | Herramientas | 2 % | 35.75 | 0.72 |
|  |  | Costes directos |  |  | 36.47 |
