# Cubrepilar de concreto polímero de superficie pulida

- Propiedad del archivo: CYPE INGENIEROS, S.A.
- Formato: FIEBDC-3/2002
- Ámbito geográfico: Panamá
- Divisa: USD
- Costes indirectos: 3.00 %
- Gastos generales: 13.00 %
- Beneficio industrial: 6.00 %
- IVA: 13.00 %

**HRP010** Ud Cubrepilar de concreto polímero de superficie pulida, de color blanco, de 500x500 mm, con anclaje metálico de acero inoxidable y grava adherida a la superficie en su cara inferior; colocación con adhesivo cementoso flexible y de gran adherencia, C2 S2 sobre una capa de regularización de mortero de cemento, confeccionado en obra, con aditivo hidrófugo, dosificación 1:3, sobre el que se introducen los anclajes metálicos.
Cubrepilar de concreto polímero de superficie pulida, de color blanco, de 500x500 mm, con anclaje metálico de acero inoxidable y grava adherida a la superficie en su cara inferior; colocación con adhesivo cementoso flexible y de gran adherencia, C2 S2 sobre una capa de regularización de mortero de cemento, confeccionado en obra, con aditivo hidrófugo, dosificación 1:3, sobre el que se introducen los anclajes metálicos.
Incluye: Replanteo de la pieza. Preparación de la superficie soporte. Colocación, aplomado, nivelación y alineación de la pieza. Limpieza.
Criterio de medición de proyecto: Número de unidades previstas, según documentación gráfica de Proyecto.
Criterio de medición de obra: Se medirá el número de unidades realmente ejecutadas según especificaciones de Proyecto.

| Código | Ud | Descripción | Rendimiento | Precio | Importe |
|---|---|---|---|---|---|
| mt08aaa010a | m³ | Agua. (material) | 0.006 | 1.97 | 0.01 |
| mt01arg005a | t | Arena de cantera, para mortero preparado en obra. (material) | 0.007 | 23.01 | 0.16 |
| mt08cem000h | kg | Cemento gris en sacos. (material) | 2.250 | 0.19 | 0.43 |
| mt08adt010 | kg | Aditivo hidrófugo para impermeabilización de morteros u concretos. (material) | 0.045 | 1.58 | 0.07 |
| mt20wwa040 | kg | Adhesivo cementoso flexible y de gran adherencia, C2 S2. (material) | 0.960 | 0.71 | 0.68 |
| mt20aho030h | Ud | Cubrepilar de concreto polímero de superficie pulida, de color blanco, de 500x500 mm, con anclaje metálico de acero inoxidable y grava adherida a la superficie en su cara inferior. (material) | 1.000 | 112.89 | 112.89 |
| mq06hor010 | h | Concretera. (maquinaria) | 0.006 | 1.88 | 0.01 |
| mo020 | h | Albañil especializado en mampostería. (mano de obra) | 0.300 | 12.93 | 3.88 |
| mo113 | h | Peón de albañilería. (mano de obra) | 0.347 | 7.91 | 2.74 |
| % | % | Herramientas | 2 % | 120.87 | 2.42 |
|  |  | Costes directos |  |  | 123.29 |
