# Caja de inversión de ciclo, para sistema VRV-IV

- Propiedad del archivo: CYPE Ingenieros S.A.
- Formato: FIEBDC-3/2016
- Programa: Generador de precios de la construcción. CYPE Ingenieros, S.A.
- Fecha: 28/05/2024
- Ámbito geográfico: Panamá
- Divisa: USD
- Costes indirectos: 3 %
- Gastos generales: 13 %
- Beneficio industrial: 6 %
- IVA: 13 %

## I Instalaciones

### IB Sistemas de climatización

#### IBY Sistema VRV (Daikin)

**IBY265** Ud Caja de inversión de ciclo, para sistema VRV-IV.
Caja de inversión de ciclo frigorífico, de 12 pares de conexiones para las unidades interiores, para gas R-410A, para sistema VRV (Volumen de Refrigerante Variable), bomba de calor con recuperación de calor, modelo BS12Q14AV1B "DAIKIN", número máximo de unidades interiores conectables 60, número máximo de unidades interiores conectables 5 por derivación, índice de capacidad máximo de las unidades interiores conectables 750, índice de capacidad máximo de las unidades interiores conectables 140 por derivación, peso 15 kg y alimentación monofásica (230V/50Hz), con tres conexiones para la unidad exterior, una para la línea de líquido, otra para la línea de descarga de gas y otra para la línea de succión de gas, y dos conexiones para cada unidad interior, una para la línea de líquido y otra para la línea de gas, con aislamiento térmico y acústico de espuma de poliuretano. Incluso elementos para suspensión del techo.
Criterio de valoración económica: El precio no incluye la canalización ni el cableado eléctrico de alimentación.
Incluye: Replanteo. Colocación y fijación. Conexión a las líneas frigoríficas. Conexión a la red eléctrica. Conexión a la red de desagüe.
Criterio de medición de proyecto: Número de unidades previstas, según documentación gráfica de Proyecto.
Criterio de medición de obra: Se medirá el número de unidades realmente ejecutadas según especificaciones de Proyecto.

| Código | Ud | Descripción | Rendimiento | Precio | Importe |
|---|---|---|---|---|---|
| mt42dai611e | Ud | Caja de inversión de ciclo frigorífico, de 12 pares de conexiones para las unidades interiores, para gas R-410A, para sistema VRV (Volumen de Refrigerante Variable), bomba de calor con recuperación de calor, modelo BS12Q14AV1B "DAIKIN", número máximo de unidades interiores conectables 60, número máximo de unidades interiores conectables 5 por derivación, índice de capacidad máximo de las unidades interiores conectables 750, índice de capacidad máximo de las unidades interiores conectables 140 por derivación, peso 15 kg y alimentación monofásica (230V/50Hz), con tres conexiones para la unidad exterior, una para la línea de líquido, otra para la línea de descarga de gas y otra para la línea de succión de gas, y dos conexiones para cada unidad interior, una para la línea de líquido y otra para la línea de gas, con aislamiento térmico y acústico de espuma de poliuretano. (material) | 1 | 13823 | 13823.000 |
| mt42www090 | Ud | Kit de soportes para suspensión del techo, formado por cuatro varillas roscadas de acero galvanizado, con sus tacos, tuercas y arandelas correspondientes. (material) | 1 | 30.66 | 30.660 |
| mo005 | h | Instalador de climatización. (mano de obra) | 0.547 | 17.64 | 9.649 |
| mo104 | h | Principiante de instalador de climatización. (mano de obra) | 0.547 | 10.99 | 6.012 |
| % | % | Herramientas | 2 % | 13869.321 | 277.386 |
|  |  | Costes directos |  |  | 14146.707 |
