# Caldera a gasóleo, colectiva, de condensación, de pie, de acero inoxidable

- Propiedad del archivo: CYPE Ingenieros S.A.
- Formato: FIEBDC-3/2016
- Programa: Generador de precios de la construcción. CYPE Ingenieros, S.A.
- Fecha: 28/05/2024
- Ámbito geográfico: Panamá
- Divisa: USD
- Costes indirectos: 3 %
- Gastos generales: 13 %
- Beneficio industrial: 6 %
- IVA: 13 %

## I Instalaciones

### IC Calefacción, refrigeración, climatización y agua caliente

#### ICC Calderas a gasóleo

**ICC220** Ud Caldera a gasóleo, colectiva, de condensación, de pie, de acero inoxidable.
Caldera de pie, de condensación, para quemador presurizado de gasóleo o gas, de acero inoxidable Dúplex AISI 2205, emisión de NOx clase 6, potencia (80/60°C) 457,5 kW, potencia (50/30°C) 500 kW, rendimiento (80/60°C) 97%, rendimiento (50/30°C) 106%, rendimiento al 30% de la carga 107,5%, peso 1338 kg. Incluso y desagüe a parrilla para el vaciado de la caldera y el drenaje de la válvula de seguridad, sin incluir el conducto para desagüe de los productos de la combustión. Totalmente montada, conexionada y probada.
Incluye: Replanteo. Presentación de los elementos. Montaje de la caldera y sus accesorios. Conexionado con las redes de conducción de agua, de gas, de salubridad y eléctrica, y con el conducto de desagüe de los productos de la combustión. Puesta en marcha.
Criterio de medición de proyecto: Número de unidades previstas, según documentación gráfica de Proyecto.
Criterio de medición de obra: Se medirá el número de unidades realmente ejecutadas según especificaciones de Proyecto.

| Código | Ud | Descripción | Rendimiento | Precio | Importe |
|---|---|---|---|---|---|
| mt38fer110f | Ud | Caldera de pie, de condensación, para quemador presurizado de gasóleo o gas, de acero inoxidable Dúplex AISI 2205, emisión de NOx clase 6, potencia (80/60°C) 457,5 kW, potencia (50/30°C) 500 kW, rendimiento (80/60°C) 97%, rendimiento (50/30°C) 106%, rendimiento al 30% de la carga 107,5%, peso 1338 kg. (material) | 1 | 45058.36 | 45058.360 |
| mt38ccg100f | Ud | Quemador presurizado modulante para gasóleo, de potencia máxima 600 kW, con encendido electrónico. (material) | 1 | 3100.42 | 3100.420 |
| mt38www050 | Ud | Desagüe a parrilla, para el drenaje de la válvula de seguridad, compuesto por 1 m de tubo de acero negro de 1/2" y embudo desagüe, incluso accesorios y piezas especiales. (material) | 1 | 20.9 | 20.900 |
| mt38www010 | Ud | Material auxiliar para instalaciones de calefacción. (material) | 1 | 2.34 | 2.340 |
| mt37www010 | Ud | Material auxiliar para instalaciones de plomería sanitaria. (material) | 1 | 1.95 | 1.950 |
| mo004 | h | Instalador de calefacción. (mano de obra) | 4.439 | 17.64 | 78.304 |
| mo103 | h | Principiante de instalador de calefacción. (mano de obra) | 4.439 | 10.99 | 48.785 |
| % | % | Herramientas | 2 % | 48311.059 | 966.221 |
|  |  | Costes directos |  |  | 49277.280 |

## Recursos

**mt38fer110f** Ud Caldera de pie, de condensación
Datos técnicos: Coste energético 94570.569 MJ; Emisión de CO2 7515.471 kg
Residuos:
- embalaje: re150101 Envases de papel y cartón. (componente de residuo); rendimiento 3.263 kg; Código LER 15 01 01; Masa del elemento 1 kg; Volumen 0.001333 m3
- embalaje: re170201 Madera. (componente de residuo); rendimiento 0.74 kg; Código LER 17 02 01; Masa del elemento 1 kg; Volumen 0.000909 m3
