# Chimenea prefabricada

- Propiedad del archivo: CYPE Ingenieros S.A.
- Formato: FIEBDC-3/2016
- Programa: Generador de precios de la construcción. CYPE Ingenieros, S.A.
- Fecha: 28/05/2024
- Ámbito geográfico: Panamá
- Divisa: USD
- Costes indirectos: 3 %
- Gastos generales: 13 %
- Beneficio industrial: 6 %
- IVA: 13 %

## I Instalaciones

### IC Calefacción, refrigeración, climatización y agua caliente

#### ICH Chimeneas, hogares, cocinas, cassettes insertables y estufas

**ICH015** Ud Chimenea prefabricada.
Chimenea de hogar cerrado a leña, de carga frontal, potencia 10,5 kW (9.030 kcal/h), color negro, de lámina de acero, con pie, paneles de hierro fundido en el fondo y laterales del hogar, cajón recoge cenizas, dos puertas de fundición con cristal vitrocerámico resistente hasta temperaturas de 800°C, entrada de aire regulable, embellecedor del conducto de desagüe de los productos de la combustión y remate superior para fijación a techo con rejilla de ventilación. Incluso accesorios de conexión al conducto de desagüe de los productos de la combustión, sin incluir este conducto. Totalmente montada y conexionada.
Incluye: Replanteo de la chimenea. Presentación de los elementos. Montaje de la chimenea y sus accesorios. Fijación de la chimenea al paramento. Conexión al conducto de desagüe.
Criterio de medición de proyecto: Número de unidades previstas, según documentación gráfica de Proyecto.
Criterio de medición de obra: Se medirá el número de unidades realmente ejecutadas según especificaciones de Proyecto.

| Código | Ud | Descripción | Rendimiento | Precio | Importe |
|---|---|---|---|---|---|
| mt38chf015g | Ud | Chimenea de hogar cerrado a leña, de carga frontal, potencia 10,5 kW (9.030 kcal/h), color negro, de lámina de acero, con pie, paneles de hierro fundido en el fondo y laterales del hogar, cajón recoge cenizas, dos puertas de fundición con cristal vitrocerámico resistente hasta temperaturas de 800°C, entrada de aire regulable, embellecedor del conducto de desagüe de los productos de la combustión y remate superior para fijación a techo con rejilla de ventilación. (material) | 1 | 2229.52 | 2229.520 |
| mt38www010 | Ud | Material auxiliar para instalaciones de calefacción. (material) | 1 | 2.34 | 2.340 |
| mo004 | h | Instalador de calefacción. (mano de obra) | 0.875 | 17.64 | 15.435 |
| mo103 | h | Principiante de instalador de calefacción. (mano de obra) | 0.875 | 10.99 | 9.616 |
| % | % | Herramientas | 2 % | 2256.911 | 45.138 |
|  |  | Costes directos |  |  | 2302.049 |
