# Pieza para canal protectora para la línea frigorífica, el cableado eléctrico de alimentación y la red de desagüe de condensados

- Propiedad del archivo: CYPE Ingenieros S.A.
- Formato: FIEBDC-3/2016
- Programa: Generador de precios de la construcción. CYPE Ingenieros, S.A.
- Fecha: 28/05/2024
- Ámbito geográfico: Panamá
- Divisa: USD
- Costes indirectos: 3 %
- Gastos generales: 13 %
- Beneficio industrial: 6 %
- IVA: 13 %

## I Instalaciones

### IC Calefacción, refrigeración, climatización y agua caliente

#### ICN Unidades autónomas de climatización

**ICN007** Ud Pieza para canal protectora para la línea frigorífica, el cableado eléctrico de alimentación y la red de desagüe de condensados.
Derivación en T de PVC, color blanco RAL 9010, de 40x90 mm.
Criterio de valoración económica: El precio no incluye la línea frigorífica, el cableado eléctrico de alimentación ni la red de desagüe de condensados.
Incluye: Replanteo. Colocación.
Criterio de medición de proyecto: Número de unidades previstas, según documentación gráfica de Proyecto.
Criterio de medición de obra: Se medirá el número de unidades realmente ejecutadas según especificaciones de Proyecto.

| Código | Ud | Descripción | Rendimiento | Precio | Importe |
|---|---|---|---|---|---|
| mt35une108c | Ud | Derivación en T de PVC, color blanco RAL 9010, de 40x90 mm, para colocar a presión. (material) | 1 | 5.99 | 5.990 |
| mo003 | h | Instalador instalador electricista. (mano de obra) | 0.06 | 17.64 | 1.058 |
| mo102 | h | Principiante de instalador electricista. (mano de obra) | 0.06 | 10.99 | 0.659 |
| % | % | Herramientas | 2 % | 7.707 | 0.154 |
|  |  | Costes directos |  |  | 7.861 |
