# Equipo de aire acondicionado con unidad interior con distribución por conductos tubulares, sistema aire-aire split 1x1

- Propiedad del archivo: CYPE Ingenieros S.A.
- Formato: FIEBDC-3/2016
- Programa: Generador de precios de la construcción. CYPE Ingenieros, S.A.
- Fecha: 28/05/2024
- Ámbito geográfico: Panamá
- Divisa: USD
- Costes indirectos: 3 %
- Gastos generales: 13 %
- Beneficio industrial: 6 %
- IVA: 13 %

## I Instalaciones

### IC Calefacción, refrigeración, climatización y agua caliente

#### ICN Unidades autónomas de climatización

**ICN025** Ud Equipo de aire acondicionado con unidad interior con distribución por conductos tubulares, sistema aire-aire split 1x1.
Equipo de aire acondicionado, sistema aire-aire split 1x1, para gas R-32, bomba de calor, alimentación a la unidad exterior monofásica (230V/50Hz), potencia frigorífica nominal 3,5 kW (temperatura de bulbo seco en el interior 27°C, temperatura de bulbo húmedo en el interior 19°C, temperatura de bulbo seco en el exterior 35°C, temperatura de bulbo húmedo en el exterior 24°C), potencia calorífica nominal 4,2 kW (temperatura de bulbo seco en el interior 20°C, temperatura de bulbo húmedo en el exterior 6°C), SEER 6,4 (clase A), SCOP 4,1 (clase A), EER 3,24 (clase A++), COP 3,82 (clase A+), formado por una unidad interior con descarga por embocaduras tubulares, de 230x740x455 mm, nivel sonoro (velocidad baja) 30 dBA, caudal de aire (velocidad ultra alta) 540 m³/h, presión de aire (estándar) 37 Pa, control inalámbrico, y una unidad exterior, de 595x780x290 mm, nivel sonoro 50 dBA y caudal de aire 1950 m³/h, con control de condensación, embocaduras tubulares,. Incluso elementos antivibratorios de suelo para apoyo de la unidad exterior y elementos para suspensión del techo para la unidad interior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42mhi065V | Ud | Equipo de aire acondicionado, sistema aire-aire split 1x1, para gas R-32, bomba de calor, alimentación a la unidad exterior monofásica (230V/50Hz), potencia frigorífica nominal 3,5 kW (temperatura de bulbo seco en el interior 27°C, temperatura de bulbo húmedo en el interior 19°C, temperatura de bulbo seco en el exterior 35°C, temperatura de bulbo húmedo en el exterior 24°C), potencia calorífica nominal 4,2 kW (temperatura de bulbo seco en el interior 20°C, temperatura de bulbo húmedo en el exterior 6°C), SEER 6,4 (clase A), SCOP 4,1 (clase A), EER 3,24 (clase A++), COP 3,82 (clase A+), formado por una unidad interior con descarga por embocaduras tubulares, de 230x740x455 mm, nivel sonoro (velocidad baja) 30 dBA, caudal de aire (velocidad ultra alta) 540 m³/h, presión de aire (estándar) 37 Pa, control inalámbrico, y una unidad exterior, de 595x780x290 mm, nivel sonoro 50 dBA y caudal de aire 1950 m³/h, con control de condensación. (material) | 1 | 2097.14 | 2097.140 |
| mt42mhi523a | Ud | Embocaduras tubulares, para unidad interior de aire acondicionado. (material) | 1 | 341.39 | 341.390 |
| mt42www080 | Ud | Kit de amortiguadores antivibración de suelo, formado por cuatro amortiguadores de caucho, con sus tornillos, tuercas y arandelas correspondientes. (material) | 1 | 11.15 | 11.150 |
| mt42www090 | Ud | Kit de soportes para suspensión del techo, formado por cuatro varillas roscadas de acero galvanizado, con sus tacos, tuercas y arandelas correspondientes. (material) | 1 | 30.66 | 30.660 |
| mo005 | h | Instalador de climatización. (mano de obra) | 2.188 | 17.64 | 38.596 |
| mo104 | h | Principiante de instalador de climatización. (mano de obra) | 2.188 | 10.99 | 24.046 |
| % | % | Herramientas | 2 % | 2542.982 | 50.860 |
|  |  | Costes directos |  |  | 2593.842 |
