# Depósito prefabricado para almacenaje de pellets

- Propiedad del archivo: CYPE Ingenieros S.A.
- Formato: FIEBDC-3/2016
- Programa: Generador de precios de la construcción. CYPE Ingenieros, S.A.
- Fecha: 28/05/2024
- Ámbito geográfico: Panamá
- Divisa: USD
- Costes indirectos: 3 %
- Gastos generales: 13 %
- Beneficio industrial: 6 %
- IVA: 13 %

## I Instalaciones

### IC Calefacción, refrigeración, climatización y agua caliente

#### ICQ Calderas de biomasa

**ICQ060** Ud Depósito prefabricado para almacenaje de pellets.
Tanque enterrado para almacenaje de pellets, prefabricado de material plástico, totalmente hermético, de 2,35 m de diámetro y 3,08 m de altura, volumen máximo 8 m³. Totalmente montado, conexionado y probado.
Incluye: Replanteo. Colocación del depósito. Conexión al sistema de extracción.
Criterio de medición de proyecto: Número de unidades previstas, según documentación gráfica de Proyecto.
Criterio de medición de obra: Se medirá el número de unidades realmente ejecutadas según especificaciones de Proyecto.

| Código | Ud | Descripción | Rendimiento | Precio | Importe |
|---|---|---|---|---|---|
| mt38cbh040a | Ud | Tanque enterrado para almacenaje de pellets, prefabricado de material plástico, totalmente hermético, de 2,35 m de diámetro y 3,08 m de altura, volumen máximo 8 m³, con sistema automático de extracción del combustible. (material) | 1 | 11814.49 | 11814.490 |
| mt38cbh120a | Ud | Dispositivo de protección del motor, para sistema de aspiración del combustible desde un tanque enterrado. (material) | 1 | 569.26 | 569.260 |
| mo003 | h | Instalador instalador electricista. (mano de obra) | 1.11 | 17.64 | 19.580 |
| mo102 | h | Principiante de instalador electricista. (mano de obra) | 1.11 | 10.99 | 12.199 |
| % | % | Herramientas | 2 % | 12415.529 | 248.311 |
|  |  | Costes directos |  |  | 12663.840 |
