# Luminaria tipo Downlight. Instalación en superficie

- Propiedad del archivo: CYPE Ingenieros S.A.
- Formato: FIEBDC-3/2016
- Programa: Generador de precios de la construcción. CYPE Ingenieros, S.A.
- Fecha: 30/08/2023
- Ámbito geográfico: Panamá
- Divisa: USD
- Costes indirectos: 3 %
- Gastos generales: 13 %
- Beneficio industrial: 6 %
- IVA: 13 %

## I Instalaciones

### II Iluminación

#### III Interior

**III110** Ud Luminaria tipo Downlight. Instalación en superficie.
Luminaria circular de techo Downlight, de 240 mm de diámetro y 150 mm de altura, para 2 lámparas fluorescentes compactas dobles TC-D de 26 W; cuerpo interior de lámina de acero, acabado termoesmaltado, de color blanco; reflector de aluminio con acabado especular; aislamiento clase F. Instalación en superficie. Incluso lámparas.
Incluye: Replanteo. Montaje, conexionado y comprobación de su correcto funcionamiento.
Criterio de medición de proyecto: Número de unidades previstas, según documentación gráfica de Proyecto.
Criterio de medición de obra: Se medirá el número de unidades realmente ejecutadas según especificaciones de Proyecto.

| Código | Ud | Descripción | Rendimiento | Precio | Importe |
|---|---|---|---|---|---|
| mt34lyd010d | Ud | Luminaria circular de techo Downlight, de 240 mm de diámetro y 150 mm de altura, para 2 lámparas fluorescentes compactas dobles TC-D de 26 W; cuerpo interior de lámina de acero, acabado termoesmaltado, de color blanco; reflector de aluminio con acabado especular; aislamiento clase F. (material) | 1 | 274.26 | 274.260 |
| mt34tuf020o | Ud | Lámpara fluorescente compacta TC-D de 26 W. (material) | 2 | 6.76 | 13.520 |
| mo003 | h | Instalador instalador electricista. (mano de obra) | 0.164 | 17.06 | 2.798 |
| mo102 | h | Principiante de instalador electricista. (mano de obra) | 0.164 | 10.62 | 1.742 |
| % | % | Herramientas | 2 % | 292.320 | 5.846 |
|  |  | Costes directos |  |  | 298.166 |

## Recursos

**mt34lyd010d** Ud Luminaria circular de techo Downlight
Datos técnicos: Coste energético 136.685 MJ; Emisión de CO2 9.773 kg
Residuos:
- embalaje: re150101 Envases de papel y cartón. (componente de residuo); rendimiento 0.18 kg; Código LER 15 01 01; Masa del elemento 1 kg; Volumen 0.001333 m3
- embalaje: re170203 Plástico. (componente de residuo); rendimiento 0.09 kg; Código LER 17 02 03; Masa del elemento 1 kg; Volumen 0.001667 m3
