# Sombrerete contra la lluvia de lámina galvanizada

- Propiedad del archivo: CYPE INGENIEROS, S.A.
- Formato: FIEBDC-3/2002
- Ámbito geográfico: Panamá
- Divisa: USD
- Costes indirectos: 3.00 %
- Gastos generales: 13.00 %
- Beneficio industrial: 6.00 %
- IVA: 13.00 %

**IVM060** Ud Sombrerete contra la lluvia de lámina galvanizada, para conducto de salida de 315 mm de diámetro exterior en cubierta inclinada con cobertura de teja, acabado liso, con malla de protección contra la entrada de hojas y pájaros, babero de plomo y cuello de conexión a conducto.
Sombrerete contra la lluvia de lámina galvanizada, para conducto de salida de 315 mm de diámetro exterior en cubierta inclinada con cobertura de teja, acabado liso, con malla de protección contra la entrada de hojas y pájaros, babero de plomo y cuello de conexión a conducto.
Incluye: Replanteo. Colocación.
Criterio de medición de proyecto: Número de unidades previstas, según documentación gráfica de Proyecto.
Criterio de medición de obra: Se medirá el número de unidades realmente ejecutadas según especificaciones de Proyecto.

| Código | Ud | Descripción | Rendimiento | Precio | Importe |
|---|---|---|---|---|---|
| mt42svs270lf | Ud | Sombrerete contra la lluvia de lámina galvanizada, para conducto de salida de 315 mm de diámetro exterior en cubierta inclinada con cobertura de teja, acabado liso, con malla de protección contra la entrada de hojas y pájaros, babero de plomo y cuello de conexión a conducto. (material) | 1.000 | 229.29 | 229.29 |
| mo020 | h | Albañil especializado en mampostería. (mano de obra) | 0.187 | 12.93 | 2.42 |
| mo112 | h | Ayudante de albañilería. (mano de obra) | 0.094 | 8.05 | 0.76 |
| % | % | Herramientas | 2 % | 232.47 | 4.65 |
|  |  | Costes directos |  |  | 237.12 |
