# Puerta enrollable para estacionamiento, de láminas de aluminio extrusionado, 300x250 cm, panel totalmente ciego, acabado blanco, apertura manual

- Propiedad del archivo: CYPE INGENIEROS, S.A.
- Formato: FIEBDC-3/2002
- Ámbito geográfico: Panamá
- Costes indirectos: 3.00 %
- Gastos generales: 13.00 %
- Beneficio industrial: 6.00 %
- IVA: 13.00 %

**LPG010** Ud Puerta enrollable para estacionamiento, de láminas de aluminio extrusionado, 300x250 cm, panel totalmente ciego, acabado blanco, apertura manual.
Suministro y colocación de puerta enrollable para estacionamiento, de láminas de aluminio extrusionado, 300x250 cm, panel totalmente ciego, acabado blanco. Apertura manual. Incluso cajón recogedor forrado, torno, muelles de torsión, poleas, guías y accesorios, cerradura central con llave de seguridad y falleba de accionamiento manual. Elaborada en taller, ajuste y fijación en obra. Totalmente montada y probada.
Incluye: Colocación y fijación de los perfiles guía. Introducción del cierre de láminas en las guías. Colocación y fijación del eje a los soportes. Fijación del cierre de láminas al tambor. Montaje del sistema de apertura. Montaje del sistema de accionamiento. Repaso y engrase de mecanismos y guías.
Criterio de medición de proyecto: Número de unidades previstas, según documentación gráfica de Proyecto.
Criterio de medición de obra: Se medirá el número de unidades realmente ejecutadas según especificaciones de Proyecto.

| Código | Ud | Descripción | Rendimiento | Precio | Importe |
|---|---|---|---|---|---|
| mt26pge010aj | Ud | Puerta enrollable para estacionamiento, de láminas de aluminio extrusionado, 300x250 cm, panel totalmente ciego, acabado blanco. (material) | 1.000 | 2702.03 | 2702.03 |
| mo020 | h | Albañil especializado en mampostería. (mano de obra) | 0.530 | 7.28 | 3.86 |
| mo113 | h | Peón de albañilería. (mano de obra) | 0.530 | 4.41 | 2.34 |
| mo018 | h | Cerrajero. (mano de obra) | 1.238 | 7.39 | 9.15 |
| mo059 | h | Principiante de cerrajero. (mano de obra) | 1.238 | 4.61 | 5.71 |
| % | % | Herramientas | 2 % | 2723.09 | 54.46 |
|  |  | Costes directos |  |  | 2777.55 |
