# FIEBDC-3

- Propiedad del archivo: CYPE INGENIEROS, S.A.
- Formato: FIEBDC-3/2002
- Ámbito geográfico: Panamá
- Costes indirectos: 3.00 %
- Gastos generales: 13.00 %
- Beneficio industrial: 6.00 %
- IVA: 13.00 %

| Código | Ud | Descripción | Precio |
|---|---|---|---|
| mo004 | h | Instalador de calefacción. (mano de obra) | 7.52 |
| mo103 | h | Principiante de instalador de calefacción. (mano de obra) | 4.59 |

**NAL010** m² Aislamiento termoacústico de suelos flotantes, formado por panel rígido de lana mineral, no revestido, de 90 mm de espesor, resistencia térmica 2,55 m²K/W, conductividad térmica 0,035 W/(mK), cubierto con film de polietileno de 0,2 mm de espesor, preparado para recibir una base de pavimento de mortero u concreto (no incluida en este precio).
Suministro y colocación de aislamiento termoacústico de suelos flotantes, formado por panel rígido de lana mineral, no revestido, de 90 mm de espesor, resistencia térmica 2,55 m²K/W, conductividad térmica 0,035 W/(mK), preparado para recibir una base de pavimento de mortero u concreto (no incluida en este precio), depositado sobre el soporte a tresbolillo y sin separaciones entre los paneles, previa protección del aislamiento con film de polietileno de 0,2 mm de espesor. Incluso parte proporcional de preparación de la superficie soporte, cortes, desolidarización perimetral realizada con el mismo material aislante y sellado de juntas del film de polietileno protector del aislamiento con cinta adhesiva.
Incluye: Limpieza y preparación de la superficie soporte. Corte y preparación del aislamiento. Colocación del aislamiento sobre la losa. Colocación del film de polietileno.
Criterio de medición de proyecto: Superficie medida según documentación gráfica de Proyecto.
Criterio de medición de obra: Se medirá la superficie realmente ejecutada según especificaciones de Proyecto.

| Código | Ud | Descripción | Rendimiento | Precio | Importe |
|---|---|---|---|---|---|
| mt16lra010g | m² | Panel rígido de lana mineral, no revestido, de 90 mm de espesor, resistencia térmica 2,55 m²K/W, conductividad térmica 0,035 W/(mK). (material) | 1.100 | 32.35 | 35.59 |
| mt17poa010d | m² | Film de polietileno de 0,2 mm de espesor y 184 g/m² de masa superficial. (material) | 1.100 | 0.49 | 0.54 |
| mt16aaa030 | m | Cinta autoadhesiva para sellado de juntas. (material) | 0.250 | 0.40 | 0.10 |
| mo054 | h | Montador de aislamientos. (mano de obra) | 0.091 | 7.52 | 0.68 |
| mo101 | h | Principiante de montador de aislamientos. (mano de obra) | 0.091 | 4.59 | 0.42 |
| % | % | Herramientas | 2 % | 37.33 | 0.75 |
|  |  | Costes directos |  |  | 38.08 |
