# Sustitución de parrilla deteriorada de salida horizontal en cubierta plana, por parrilla de salida horizontal, de caucho EPDM, con curva para bajante de 100 mm de diámetro

- Propiedad del archivo: CYPE INGENIEROS, S.A.
- Formato: FIEBDC-3/2002
- Ámbito geográfico: Panamá
- Divisa: USD
- Costes indirectos: 3.00 %
- Gastos generales: 13.00 %
- Beneficio industrial: 6.00 %
- IVA: 13.00 %

**QAW010** Ud Sustitución de parrilla deteriorada de salida horizontal en cubierta plana, por parrilla de salida horizontal, de caucho EPDM, con curva para bajante de 100 mm de diámetro.
Sustitución de parrilla deteriorada de salida vertical en cubierta plana, por parrilla de salida horizontal, de caucho EPDM, de 90x90x375 mm, con curva para bajante de 100 mm de diámetro. Incluso parte proporcional de retirada de la parrilla deteriorado, conexión a la red de sistema sanitario del edificio, reparación de los desperfectos que se puedan ocasionar en los elementos del entorno que deban mantenerse, limpieza, acopio, retirada y carga manual de escombros sobre camión o contenedor. Totalmente terminado, conexionado y probado.
Incluye: Retirada y acopio del material deteriorado. Limpieza de los restos de obra. Colocación de la nueva parrilla. Carga del material desmontado y restos de obra sobre camión o contenedor.
Criterio de medición de proyecto: Número de unidades previstas, según documentación gráfica de Proyecto.
Criterio de medición de obra: Se medirá el número de unidades realmente ejecutadas según especificaciones de Proyecto.

| Código | Ud | Descripción | Rendimiento | Precio | Importe |
|---|---|---|---|---|---|
| mt15acc052b | Ud | Parrilla de salida horizontal, de caucho EPDM, de 90x90x375 mm, con curva para bajante de 100 mm de diámetro. (material) | 1.000 | 43.16 | 43.16 |
| mt36tie010fa | m | Tubo de PVC, serie B, de 110 mm de diámetro y 3,2 mm de espesor, con extremo abocardado. (material) | 1.000 | 7.54 | 7.54 |
| mo008 | h | Plomero. (mano de obra) | 0.360 | 13.32 | 4.80 |
| mo113 | h | Peón de albañilería. (mano de obra) | 0.282 | 7.91 | 2.23 |
| % | % | Herramientas | 2 % | 57.73 | 1.15 |
|  |  | Costes directos |  |  | 58.88 |
