# Cubierta inclinada de pizarra

- Propiedad del archivo: CYPE Ingenieros S.A.
- Formato: FIEBDC-3/2016
- Programa: Generador de precios de la construcción. CYPE Ingenieros, S.A.
- Fecha: 28/05/2024
- Ámbito geográfico: Panamá
- Divisa: USD
- Costes indirectos: 3 %
- Gastos generales: 13 %
- Beneficio industrial: 6 %
- IVA: 13 %

## Q Cubiertas

### QT Inclinados

#### QTT Tejados

**QTT220** m² Cubierta inclinada de pizarra.
Cubierta inclinada con una pendiente media del 60%. FORMACIÓN DE PENDIENTES: tablero cerámico hueco machihembrado, para revestir, 100x30x3,5 cm, con las testas rectas, con una capa de regularización de mortero de cemento, confeccionado en obra, dosificación 1:6, de 3 cm de espesor y acabado fratasado y relleno de las juntas entre las piezas de dos tramos contiguos con el mismo mortero, sobre paredes interiores aligerados de ladrillo cerámico hueco de 24x11,5x9 cm recibido con mortero de cemento, confeccionado en obra, dosificación 1:6, rematados superiormente con maestras de mortero de cemento, confeccionado en obra, dosificación 1:6, todo ello sobre losa de concreto; IMPERMEABILIZACIÓN: tipo monocapa adherida, formada por lámina de betún modificado con elastómero SBS, masa nominal 3 kg/m², con armadura de fieltro de poliéster no tejido de 160 g/m², de superficie no protegida, totalmente adherida al soporte con soplete previa imprimación con emulsión asfáltica aniónica con cargas; COBERTURA: pizarra para techar en piezas rectangulares, 32x22 cm, de segunda calidad, grueso 3 a 4 mm, colocadas formando tres espesores (cubierta terciada), y fijadas sobre rastreles de madera de pino de 42x27 mm. Incluso, resolución de puntos singulares y piezas especiales de la cobertura.
Criterio de valoración económica: El precio no incluye la losa de concreto.
Incluye: Limpieza del supradós de la losa. Replanteo y trazado de limatesas, limahoyas, encuentros y juntas. Formación de contrahuellas perimetrales con piezas cerámicas. Formación de paredes interiores aligerados. Maestreado del remate de los paredes interiores aligerados para recibir el tablero. Colocación de las cintas de papel sobre los paredes interiores aligerados. Colocación de las piezas cerámicas que forman el tablero. Vaciado, extendido y regleado de la capa de mortero de regularización. Limpieza y preparación del soporte. Imprimación. Colocación de la impermeabilización. Corte de los rastreles. Fijación de los rastreles. Fijación de las piezas de pizarra. Ejecución de remates.
Criterio de medición de proyecto: Superficie del faldón medida en verdadera magnitud, según documentación gráfica de Proyecto, sin tener en cuenta el solape correspondiente de las piezas de pizarra. Incluyendo formación de cumbreras, limatesas, aleros y bordes libres. No se incluyen formación de limahoyas, aleros decorativos ni encuentros de faldones con paramentos verticales, chimeneas, ventanas o conductos de ventilación.
Criterio de medición de obra: Se medirá, en verdadera magnitud, la superficie realmente ejecutada según especificaciones de Proyecto, sin tener en cuenta el solape correspondiente de las piezas de pizarra. Incluyendo formación de cumbreras, limatesas, aleros y bordes libres. No se incluyen formación de limahoyas, aleros decorativos ni encuentros de faldones con paramentos verticales, chimeneas, ventanas o conductos de ventilación.

| Código | Ud | Descripción | Rendimiento | Precio | Importe |
|---|---|---|---|---|---|
| mt04lvc010c | Ud | Ladrillo cerámico hueco doble, para revestir, 24x11,5x9 cm, densidad 780 kg/m³. (material) | 41.155 | 0.4 | 16.462 |
| mt08aaa010a | m³ | Agua. (material) | 0.012 | 2 | 0.024 |
| mt01arg005a | t | Arena de cantera, para mortero preparado en obra. (material) | 0.073 | 23.51 | 1.716 |
| mt08cem000h | kg | Cemento gris en sacos. (material) | 11.25 | 0.19 | 2.138 |
| mt04lvg020e | Ud | Tablero cerámico hueco machihembrado, para revestir, 100x30x3,5 cm, con las testas rectas. (material) | 3.633 | 0.61 | 2.216 |
| mt14iea020c | kg | Emulsión asfáltica aniónica con cargas. (material) | 0.3 | 4.6 | 1.380 |
| mt14lba010c | m² | Lámina de betún modificado con elastómero SBS, de 2,5 mm de espesor, masa nominal 3 kg/m², con armadura de fieltro de poliéster no tejido de 160 g/m², de superficie no protegida. (material) | 1.1 | 7.72 | 8.492 |
| mt13blw010b | m | Rastrel de 42x27 mm de sección, de madera de pino pinaster (Pinus pinaster), tratada en autoclave, con clase de uso 2, acabado cepillado, con humedad inferior al 20%. (material) | 6.81 | 0.75 | 5.108 |
| mt13eag023 | Ud | Clavo de acero para fijación de elementos de madera a soporte de concreto o mortero. (material) | 10.62 | 0.1 | 1.062 |
| mt13piz100d | m² | Pizarra para techar en piezas rectangulares, 32x22 cm, de segunda calidad, grueso 3 a 4 mm. (material) | 1.09 | 10.9 | 11.881 |
| mt13piz050 | kg | Elementos de sujeción de acero inoxidable (clavos, ganchos, puntas, etc.). (material) | 0.46 | 4.77 | 2.194 |
| mt13piz051 | Ud | Pieza de ventilación de lámina galvanizada. (material) | 0.05 | 8.79 | 0.440 |
| mt13piz053b | m² | Lámina de zinc natural de 0,65 mm de espesor, en bobina. (material) | 0.192 | 16.47 | 3.162 |
| mq06hor010 | h | Concretera eléctrica con una capacidad de amasado de 160 l. (maquinaria) | 0.042 | 4 | 0.168 |
| mo020 | h | Albañil especializado en mampostería. (mano de obra) | 0.941 | 17.17 | 16.157 |
| mo077 | h | Principiante de albañilería. (mano de obra) | 1.343 | 11.01 | 14.786 |
| mo029 | h | Aplicador de láminas impermeabilizantes. (mano de obra) | 0.345 | 17.17 | 5.924 |
| mo067 | h | Principiante de aplicador de láminas impermeabilizantes. (mano de obra) | 0.345 | 11.01 | 3.798 |
| mo036 | h | Colocador de pizarra. (mano de obra) | 0.479 | 17.17 | 8.224 |
| mo074 | h | Principiante de colocador de pizarra. (mano de obra) | 0.479 | 11.01 | 5.274 |
| % | % | Herramientas | 10 % | 110.606 | 11.061 |
|  |  | Costes directos |  |  | 121.667 |

Residuos:
- colocación: mt04lvc010c Ladrillo cerámico hueco doble, para revestir, 24x11,5x9 cm, densidad 780 kg/m³; factor de residuo 0.04494
- colocación: mt01arg005a Arena de cantera, para mortero preparado en obra; factor de residuo 0.00501329
- colocación: mt08cem000h Cemento gris en sacos; factor de residuo 0.0063
- colocación: mt04lvg020e Tablero cerámico hueco machihembrado, para revestir, 100x30x3,5 cm, con las testas rectas; factor de residuo 0.0462
- colocación: mt14iea020c Emulsión asfáltica aniónica con cargas; factor de residuo 0.007
- colocación: mt14lba010c; factor de residuo 0.07
- colocación: mt13blw010b; factor de residuo 0.014
- colocación: mt13piz100d Pizarra para techar en piezas rectangulares, 32x22 cm, de segunda calidad, grueso 3 a 4 mm; factor de residuo 0.02064
- colocación: mt13piz050 Elementos de sujeción de acero inoxidable (clavos, ganchos, puntas, etc.); factor de residuo 0.0075
- colocación: mt13piz053b Lámina de zinc natural de 0,65 mm de espesor, en bobina; factor de residuo 0.06

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000h** kg Cemento gris en sacos
Datos técnicos: Coste energético 7.174 MJ; Emisión de CO2 0.904 kg; Código LER 17 01 01; Masa del elemento 1 kg; Volumen 0.000667 m3
Residuos:
- embalaje: re150101 Envases de papel y cartón. (componente de residuo); rendimiento 0.014 kg; Código LER 15 01 01; Masa del elemento 1 kg; Volumen 0.001333 m3
- embalaje: re170201 Madera; rendimiento 0.001 kg
- embalaje: re170203 Plástico; rendimiento 0.003 kg

**mt04lvg020e** Ud Tablero cerámico hueco machihembrado, para revestir, 100x30x3,5 cm, con las testas rectas
Datos técnicos: Coste energético 26.010 MJ; Emisión de CO2 1.685 kg; Código LER 17 01 03; Masa del elemento 8 kg; Volumen 0.0064 m3
Residuos:
- embalaje: re170201 Madera; rendimiento 0.005 kg
- embalaje: re170203 Plástico; rendimiento 0.003 kg

**mt14iea020c** kg Emulsión asfáltica aniónica con cargas
Datos técnicos: Coste energético 31.940 MJ; Emisión de CO2 0.230 kg; Código LER 17 03 02; Masa del elemento 1 kg; Volumen 0.001 m3

**mt14lba010c** m² Lámina de betún modificado con elastómero SBS
Datos técnicos: Coste energético 176.114 MJ; Emisión de CO2 4.981 kg; Código LER 17 03 02; Masa del elemento 3 kg; Volumen 0.003 m3
Residuos:
- embalaje: re170203 Plástico; rendimiento 0.05 kg

**mt13blw010b** m Rastrel de 42x27 mm de sección
Datos técnicos: Coste energético 73.547 MJ; Emisión de CO2 -0.995 kg; Código LER 17 02 01; Masa del elemento 0.54 kg; Volumen 0.000491 m3
Residuos:
- embalaje: re170203 Plástico; rendimiento 0.002 kg

**mt13piz100d** m² Pizarra para techar en piezas rectangulares, 32x22 cm, de segunda calidad, grueso 3 a 4 mm
Datos técnicos: Coste energético 6.468 MJ; Emisión de CO2 0.921 kg; Código LER 01 04 13; Masa del elemento 9.485 kg; Volumen 0.006323 m3
Residuos:
- embalaje: re170201 Madera; rendimiento 0.024 kg
- embalaje: re170203 Plástico; rendimiento 0.003 kg

**mt13piz050** kg Elementos de sujeción de acero inoxidable (clavos, ganchos, puntas, etc.)
Datos técnicos: Coste energético 47.620 MJ; Emisión de CO2 7.000 kg; Código LER 17 04 05; Masa del elemento 1 kg; Volumen 0.000476 m3

**mt13piz053b** m² Lámina de zinc natural de 0,65 mm de espesor, en bobina
Datos técnicos: Coste energético 227.615 MJ; Emisión de CO2 14.372 kg; Código LER 17 04 07; Masa del elemento 4.68 kg; Volumen 0.00312 m3
Residuos:
- embalaje: re170201 Madera; rendimiento 0.087 kg
- embalaje: re170203 Plástico; rendimiento 0.015 kg
