# Tablero para cubierta inclinada formado por placas prefabricadas de concreto armado

- Propiedad del archivo: CYPE INGENIEROS, S.A.
- Formato: FIEBDC-3/2002
- Ámbito geográfico: Panamá
- Divisa: USD
- Costes indirectos: 3.00 %
- Gastos generales: 13.00 %
- Beneficio industrial: 6.00 %
- IVA: 13.00 %

**QTY053** m² Tablero para cubierta inclinada formado por placas prefabricadas de concreto armado, de 1500x500x50 mm, recibidas con mortero de cemento, confeccionado en obra, dosificación 1:6 y colocadas sobre una cinta de papel dispuesta sobre las maestras de los paredes interiores aligerados (no incluidos en este precio), con una capa de regularización de mortero de cemento, confeccionado en obra, dosificación 1:6, de 2 cm de espesor y acabado fratasado.
Formación de tablero cerámico en cubierta inclinada, mediante la disposición de placas prefabricadas de concreto armado, de 1500x500x50 mm, recibidas con mortero de cemento, confeccionado en obra, dosificación 1:6 y colocadas sobre una cinta de papel dispuesta sobre las maestras de los paredes interiores aligerados (no incluidos en este precio), con una capa de regularización de mortero de cemento, confeccionado en obra, dosificación 1:6, de 2 cm de espesor y acabado fratasado. Incluso parte proporcional de replanteo y corte de las piezas, nivelación y aplomado, formación de juntas, resolución de encuentros con paramentos verticales y retacados.
Incluye: Replanteo. Corte de las piezas. Colocación de las placas de concreto que forman el tablero. Vaciado, extendido y regleado de la capa de mortero de regularización.
Criterio de medición de proyecto: Superficie del faldón medida en verdadera magnitud, según documentación gráfica de Proyecto.
Criterio de medición de obra: Se medirá, en verdadera magnitud, la superficie realmente ejecutada según especificaciones de Proyecto.

| Código | Ud | Descripción | Rendimiento | Precio | Importe |
|---|---|---|---|---|---|
| mt07pha110a | m² | Placa prefabricada de concreto armado, de 1500x500x50 mm, para tablero de cubierta inclinada. (material) | 1.020 | 7.06 | 7.20 |
| mt08aaa010a | m³ | Agua. (material) | 0.006 | 1.96 | 0.01 |
| mt01arg005a | t | Arena de cantera, para mortero preparado en obra. (material) | 0.049 | 22.83 | 1.12 |
| mt08cem000h | kg | Cemento gris en sacos. (material) | 7.500 | 0.19 | 1.43 |
| mq06hor010 | h | Concretera. (maquinaria) | 0.024 | 1.80 | 0.04 |
| mo020 | h | Albañil especializado en mampostería. (mano de obra) | 0.433 | 9.65 | 4.18 |
| mo077 | h | Principiante de albañilería. (mano de obra) | 0.708 | 6.10 | 4.32 |
| % | % | Herramientas | 2 % | 18.30 | 0.37 |
|  |  | Costes directos |  |  | 18.67 |
