# Revestimiento de escalera de piedra natural

- Propiedad del archivo: CYPE Ingenieros S.A.
- Formato: FIEBDC-3/2016
- Programa: Generador de precios de la construcción. CYPE Ingenieros, S.A.
- Fecha: 28/05/2024
- Ámbito geográfico: Panamá
- Divisa: USD
- Costes indirectos: 3 %
- Gastos generales: 13 %
- Beneficio industrial: 6 %
- IVA: 13 %

## R Revestimientos

### RE Escaleras

#### REP De piedra natural

**REP010** Ud Revestimiento de escalera de piedra natural.
Revestimiento de escalera de ida y vuelta, de dos tramos rectos con descanso intermedio con 17 peldaños de 100 cm de anchura, mediante el montaje de los siguientes elementos: peldañeado formado por huella de mármol Crema Levante, acabado pulido y contrahuella de mármol Crema Levante, acabado pulido de 3 y 2 cm de espesor respectivamente, cara y cantos pulidos; zanquín de mármol Crema Levante de dos piezas de 37x7x2 cm, cara y cantos pulidos, colocado en un lateral, recibido todo ello con mortero de cemento 1:6, sobre un peldañeado previo (no incluido en este precio). Incluso revestimiento de descansos y rejuntado con mortero de juntas cementoso, CG1, para junta mínima (entre 1,5 y 3 mm), con la misma tonalidad de las piezas.
Incluye: Replanteo y trazado de huellas, contrahuellas y zanquines. Corte de las piezas y formación de encajes en esquinas y rincones. Humectación del peldañeado. Colocación con mortero del contrahuella y huella del primer peldaño. Tendido de cordeles. Colocación de contrahuellas y huellas. Colocación del zanquín. Relleno de juntas. Limpieza del tramo.
Criterio de medición de proyecto: Número de unidades previstas, según documentación gráfica de Proyecto.
Criterio de medición de obra: Se medirá el número de unidades realmente ejecutadas según especificaciones de Proyecto.

| Código | Ud | Descripción | Rendimiento | Precio | Importe |
|---|---|---|---|---|---|
| mt18pmn110la | Ud | Huella para peldaño recto de mármol nacional, Crema Levante, longitud hasta 100 cm y 3 cm de espesor, cara y cantos pulidos. (material) | 17 | 15.07 | 256.190 |
| mt18pmn111la | Ud | Contrahuella para peldaño de mármol nacional, Crema Levante, hasta 100 cm de largo por 16 cm de ancho y 2 cm de espesor, pulida. (material) | 17 | 11.31 | 192.270 |
| mt18zmn010ka | Ud | Zanquín de mármol nacional, Crema Levante, de dos piezas, 37x7x2 cm, cara y cantos pulidos. (material) | 17 | 3.3 | 56.100 |
| mt18bmn010nja | m² | Baldosa de mármol nacional, Crema Levante pulido, 60x40x2 cm. (material) | 1.05 | 28.89 | 30.335 |
| mt18rmn010la | m | Zócalo de mármol nacional, Crema Levante, 7x1 cm, cara y cantos pulidos. (material) | 2 | 1.46 | 2.920 |
| mt09mor010c | m³ | Mortero de cemento CEM II/B-P 32,5 N tipo M-5, confeccionado en obra con 250 kg/m³ de cemento y una proporción en volumen 1/6. (material) | 0.034 | 137.28 | 4.668 |
| mt09mcr060c | kg | Mortero de juntas cementoso, CG1, para junta mínima entre 1,5 y 3 mm. (material) | 2.48 | 0.83 | 2.058 |
| mt01ara010a | m³ | Arena con granulometría de 0 a 5 mm de diámetro, limpia. (material) | 0.02 | 18.68 | 0.374 |
| mo023 | h | Colocador de pisos. (mano de obra) | 13.137 | 17.17 | 225.562 |
| mo061 | h | Principiante de colocador de pisos. (mano de obra) | 13.137 | 11.01 | 144.638 |
| mo113 | h | Peón de albañilería. (mano de obra) | 13.137 | 10.59 | 139.121 |
| % | % | Herramientas | 2 % | 1054.236 | 21.085 |
|  |  | Costes directos |  |  | 1075.321 |

Residuos:
- colocación: mt18pmn110la; factor de residuo 0.0358025
- colocación: mt18pmn111la; factor de residuo 0.0385
- colocación: mt18zmn010ka Zanquín de mármol nacional, Crema Levante, de dos piezas, 37x7x2 cm, cara y cantos pulidos; factor de residuo 0.0384999
- colocación: mt18bmn010nja Baldosa de mármol nacional, Crema Levante pulido, 60x40x2 cm; factor de residuo 0.0385
- colocación: mt18rmn010la Zócalo de mármol nacional, Crema Levante, 7x1 cm, cara y cantos pulidos; factor de residuo 0.0385
- colocación: mt09mor010c; factor de residuo 0.0036
- colocación: mt09mcr060c Mortero de juntas cementoso, CG1, para junta mínima entre 1,5 y 3 mm; factor de residuo 0.07
- colocación: mt01ara010a Arena con granulometría de 0 a 5 mm de diámetro, limpia; factor de residuo 0.003

## Recursos

**mt18pmn110la** Ud Huella para peldaño recto de mármol nacional
Datos técnicos: Coste energético 67.546 MJ; Emisión de CO2 2.537 kg; Código LER 01 04 13; Masa del elemento 26.73 kg; Volumen 0.01782 m3
Residuos:
- embalaje: re170201 Madera. (componente de residuo); rendimiento 0.001 kg; Código LER 17 02 01; Masa del elemento 1 kg; Volumen 0.000909 m3
- embalaje: re170203 Plástico. (componente de residuo); rendimiento 0.083 kg; Código LER 17 02 03; Masa del elemento 1 kg; Volumen 0.001667 m3

**mt18pmn111la** Ud Contrahuella para peldaño de mármol nacional
Datos técnicos: Coste energético 27.067 MJ; Emisión de CO2 1.074 kg; Código LER 01 04 13; Masa del elemento 8.64 kg; Volumen 0.00576 m3
Residuos:
- embalaje: re170201 Madera; rendimiento 0.001 kg
- embalaje: re170203 Plástico; rendimiento 0.08 kg

**mt18zmn010ka** Ud Zanquín de mármol nacional, Crema Levante, de dos piezas, 37x7x2 cm, cara y cantos pulidos
Datos técnicos: Coste energético 10.991 MJ; Emisión de CO2 0.495 kg; Código LER 01 04 13; Masa del elemento 1.3986 kg; Volumen 0.000932 m3
Residuos:
- embalaje: re170201 Madera; rendimiento 0.001 kg
- embalaje: re170203 Plástico; rendimiento 0.08 kg

**mt18bmn010nja** m² Baldosa de mármol nacional, Crema Levante pulido, 60x40x2 cm
Datos técnicos: Coste energético 126.029 MJ; Emisión de CO2 4.359 kg; Código LER 01 04 13; Masa del elemento 54 kg; Volumen 0.036 m3
Residuos:
- embalaje: re170201 Madera; rendimiento 0.031 kg
- embalaje: re170203 Plástico; rendimiento 0.02 kg

**mt18rmn010la** m Zócalo de mármol nacional, Crema Levante, 7x1 cm, cara y cantos pulidos
Datos técnicos: Coste energético 12.490 MJ; Emisión de CO2 0.529 kg; Código LER 01 04 13; Masa del elemento 1.89 kg; Volumen 0.00126 m3
Residuos:
- embalaje: re170201 Madera; rendimiento 0.004 kg
- embalaje: re170203 Plástico; rendimiento 0.08 kg

**mt09mor010c** m³ Mortero de cemento CEM II/B-P 32,5 N tipo M-5
Datos técnicos: Coste energético 3724.000 MJ; Emisión de CO2 323.000 kg; Código LER 17 01 01; Masa del elemento 1900 kg; Volumen 1.266667 m3

**mt09mcr060c** kg Mortero de juntas cementoso, CG1, para junta mínima entre 1,5 y 3 mm
Datos técnicos: Coste energético 7.725 MJ; Emisión de CO2 0.576 kg; Código LER 17 09 04; Masa del elemento 1 kg; Volumen 0.000667 m3
Residuos:
- embalaje: re150101 Envases de papel y cartón. (componente de residuo); rendimiento 0.02 kg; Código LER 15 01 01; Masa del elemento 1 kg; Volumen 0.001333 m3
- embalaje: re170201 Madera; rendimiento 0.005 kg
- embalaje: re170203 Plástico; rendimiento 0.008 kg

**mt01ara010a** m³ Arena con granulometría de 0 a 5 mm de diámetro, limpia
Datos técnicos: Coste energético 146.250 MJ; Emisión de CO2 7.800 kg; Código LER 01 04 09; Masa del elemento 1950 kg; Volumen 1.21875 m3
