# Rotulación de flecha indicativa del sentido de la circulación en estacionamiento, con pintura al clorocaucho de color rojo y acabado semibrillante

- Propiedad del archivo: CYPE INGENIEROS, S.A.
- Formato: FIEBDC-3/2002
- Ámbito geográfico: Panamá
- Costes indirectos: 3.00 %
- Gastos generales: 13.00 %
- Beneficio industrial: 6.00 %
- IVA: 13.00 %

**ROO040** Ud Rotulación de flecha indicativa del sentido de la circulación en estacionamiento, con pintura al clorocaucho de color rojo y acabado semibrillante.
Suministro y aplicación, sobre paramentos interiores o exteriores, de concreto o mortero de cemento, de pintura al clorocaucho, acabado semibrillante, color rojo, para la rotulación de flecha indicativa del sentido de la circulación en estacionamiento; aplicado en dos o más capas hasta alcanzar un espesor mínimo de 2 mm. Incluso parte proporcional de limpieza previa del polvo existente en su superficie, replanteo y encintado.
Incluye: Limpieza general de la superficie soporte. Replanteo. Encintado. Aplicación de la pintura.
Criterio de medición de proyecto: Número de unidades previstas, según documentación gráfica de Proyecto.
Criterio de medición de obra: Se medirá el número de unidades realmente ejecutadas según especificaciones de Proyecto.

| Código | Ud | Descripción | Rendimiento | Precio | Importe |
|---|---|---|---|---|---|
| mt27pdj020c | l | Pintura al clorocaucho, acabado semibrillante, a base de resinas de clorocaucho y plastificantes insaponificables, color rojo, resistente a la abrasión y a la inmersión en agua, aplicada con brocha, rodillo o pistola. (material) | 0.070 | 23.27 | 1.63 |
| mo038 | h | Pintor. (mano de obra) | 0.081 | 7.28 | 0.59 |
| mo076 | h | Principiante de pintor. (mano de obra) | 0.081 | 4.59 | 0.37 |
| % | % | Herramientas | 2 % | 2.59 | 0.05 |
|  |  | Costes directos |  |  | 2.64 |
