# Perfil de aluminio recubierto con madera, para junta de pared interior (para uniones al mismo nivel)

- Propiedad del archivo: CYPE INGENIEROS, S.A.
- Formato: FIEBDC-3/2002
- Ámbito geográfico: Panamá
- Divisa: USD
- Costes indirectos: 3.00 %
- Gastos generales: 13.00 %
- Beneficio industrial: 6.00 %
- IVA: 13.00 %

**RSM060** m Perfil de aluminio recubierto con madera, para junta de pared interior (para uniones al mismo nivel).
Suministro y colocación de perfil de aluminio recubierto con madera, usado en junta de pared interior (para uniones al mismo nivel).
Incluye: Replanteo de las piezas según su longitud. Corte de las piezas. Fijación de las piezas.
Criterio de medición de proyecto: Longitud medida según documentación gráfica de Proyecto.
Criterio de medición de obra: Se medirá la longitud realmente ejecutada según especificaciones de Proyecto.

| Código | Ud | Descripción | Rendimiento | Precio | Importe |
|---|---|---|---|---|---|
| mt18mva110b | m | Perfil para junta de partición, para pisos al mismo nivel, aluminio recubierto con madera. (material) | 1.050 | 7.37 | 7.74 |
| mo025 | h | Instalador de pisos de madera. (mano de obra) | 0.187 | 8.23 | 1.54 |
| % | % | Herramientas | 3 % | 9.28 | 0.28 |
|  |  | Costes directos |  |  | 9.56 |
