# Formación de encuentro entre el cielo raso continuo de láminas de escayola y el paramento vertical

- Propiedad del archivo: CYPE INGENIEROS, S.A.
- Formato: FIEBDC-3/2002
- Ámbito geográfico: Panamá
- Divisa: USD
- Costes indirectos: 3.00 %
- Gastos generales: 13.00 %
- Beneficio industrial: 6.00 %
- IVA: 13.00 %

**RTA022** m Formación de encuentro entre el cielo raso continuo de láminas de escayola y el paramento vertical, mediante la formación de un foseado perimetral de escayola de 4 cm; dejando una separación mínima de 5 mm entre las placas y el paramento. Incluso pasta de escayola para la fijación de las piezas y el relleno de las juntas.
Formación de encuentro entre el cielo raso continuo de láminas de escayola y el paramento vertical, mediante la formación de un foseado perimetral de escayola de 4 cm; dejando una separación mínima de 5 mm entre las placas y el paramento. Incluso pasta de escayola para la fijación de las piezas y el relleno de las juntas.
Incluye: Replanteo y trazado en el paramento. Presentación y corte de las piezas. Humectación de la base de fijación. Extendido de la pasta de agarre. Colocación y rejuntado de las piezas.
Criterio de medición de proyecto: Longitud medida según documentación gráfica de Proyecto.
Criterio de medición de obra: Se medirá la longitud realmente ejecutada según especificaciones de Proyecto.

| Código | Ud | Descripción | Rendimiento | Precio | Importe |
|---|---|---|---|---|---|
| mt09pes010 | m³ | Pasta de escayola. (material) | 0.001 | 143.44 | 0.14 |
| mt12fre010eh | m | Fosa de escayola, de 4 cm, para solución perimetral de cielo raso. (material) | 1.100 | 2.21 | 2.43 |
| mo035 | h | Enlucidor enlucidor escayolista. (mano de obra) | 0.238 | 12.93 | 3.08 |
| mo117 | h | Ayudante de enlucidor escayolista. (mano de obra) | 0.238 | 7.91 | 1.88 |
| % | % | Herramientas | 2 % | 7.53 | 0.15 |
|  |  | Costes directos |  |  | 7.68 |
