# Contrahuella para cielo raso suspendido de láminas de escayola

- Propiedad del archivo: CYPE Ingenieros S.A.
- Formato: FIEBDC-3/2016
- Programa: Generador de precios de la construcción. CYPE Ingenieros, S.A.
- Fecha: 28/05/2024
- Ámbito geográfico: Panamá
- Divisa: USD
- Costes indirectos: 3 %
- Gastos generales: 13 %
- Beneficio industrial: 6 %
- IVA: 13 %

## R Revestimientos

### RT Cielos rasos en interiores

#### RTB Registrables, de láminas de escayola

**RTB020** m Contrahuella para cielo raso suspendido de láminas de escayola.
Formación de contrahuella vertical en cambio de nivel de cielo raso suspendido, mediante láminas de escayola con nervaduras y acabado liso sobre perfiles metálicos, para cerrar un espacio de 20 cm de altura. Incluso fijaciones para el anclaje de los perfiles y pasta de escayola.
Incluye: Replanteo y trazado en los paramentos de la situación del contrahuella. Presentación y corte de las piezas. Humectación de la base de fijación. Montaje de los perfiles. Colocación y rejuntado de las piezas. Repasos de encuentros entre piezas, esquinas y rincones.
Criterio de medición de proyecto: Longitud medida según documentación gráfica de Proyecto.
Criterio de medición de obra: Se medirá la longitud realmente ejecutada según especificaciones de Proyecto.

| Código | Ud | Descripción | Rendimiento | Precio | Importe |
|---|---|---|---|---|---|
| mt12fpe010b | m² | Lámina de escayola con nervaduras, de 100x60 cm y de 8 mm de espesor (20 mm de espesor total, incluyendo las nervaduras), con canto recto y acabado liso, sin revestir, para cielos rasos. (material) | 0.224 | 4.33 | 0.970 |
| mt09pes010 | m³ | Pasta de escayola. (material) | 0.002 | 206.7 | 0.413 |
| mt12psg225 | m | Perfil de acero galvanizado, para la sustentación de contrahuella en cielos rasos suspendidos. (material) | 2.1 | 3.08 | 6.468 |
| mt12psg230 | Ud | Horquilla de acero galvanizado. (material) | 0.55 | 0.96 | 0.528 |
| mt12psg231 | Ud | Pieza de empalme. (material) | 0.55 | 1.21 | 0.666 |
| mo035 | h | Enlucidor enlucidor escayolista. (mano de obra) | 0.59 | 17.17 | 10.130 |
| mo117 | h | Ayudante de enlucidor escayolista. (mano de obra) | 0.59 | 10.59 | 6.248 |
| % | % | Herramientas | 2 % | 25.423 | 0.508 |
|  |  | Costes directos |  |  | 25.931 |

Residuos:
- colocación: mt12fpe010b; factor de residuo 0.021
- colocación: mt09pes010 Pasta de escayola; factor de residuo 0.0053

## Recursos

**mt12fpe010b** m² Lámina de escayola con nervaduras
Datos técnicos: Coste energético 22.696 MJ; Emisión de CO2 1.009 kg; Código LER 17 08 02; Masa del elemento 6.6 kg; Volumen 0.0066 m3
Residuos:
- embalaje: re170203 Plástico. (componente de residuo); rendimiento 0.004 kg; Código LER 17 02 03; Masa del elemento 1 kg; Volumen 0.001667 m3

**mt09pes010** m³ Pasta de escayola
Datos técnicos: Coste energético 2846.250 MJ; Emisión de CO2 107.250 kg; Código LER 17 08 02; Masa del elemento 825 kg; Volumen 0.825 m3
