# Cielo raso suspendido de bandejas metálicas

- Propiedad del archivo: CYPE Ingenieros S.A.
- Formato: FIEBDC-3/2016
- Programa: Generador de precios de la construcción. CYPE Ingenieros, S.A.
- Fecha: 26/10/2024
- Ámbito geográfico: Panamá
- Divisa: USD
- Costes indirectos: 3 %
- Gastos generales: 13 %
- Beneficio industrial: 6 %
- IVA: 13 %

## R Revestimientos

### RT Cielos rasos en interiores

#### RTL Registrables, metálicos

**RTL015** m² Cielo raso suspendido de bandejas metálicas.
Cielo raso suspendido suspendido, situado a una altura menor de 4 m, constituido por: ESTRUCTURA: perfilería vista, con suela de 24 mm de anchura, de acero galvanizado, color blanco, comprendiendo perfiles primarios y secundarios, suspendidos de la losa o elemento soporte con varillas y cuelgues; BANDEJAS METÁLICAS: bandejas de acero galvanizado prelacado, color blanco, de 1000x1000 mm, 0,5 mm de espesor y. Incluso perfiles angulares, fijaciones para el anclaje de los perfiles y accesorios de montaje.
Incluye: Replanteo de los ejes de la trama modular. Nivelación y fijación de los perfiles perimetrales. Replanteo de los perfiles primarios de la trama. Señalización de los puntos de anclaje a la losa o elemento soporte. Nivelación y suspensión de los perfiles primarios y secundarios de la trama. Corte de las bandejas. Colocación de las bandejas. Resolución de encuentros y puntos singulares.
Criterio de medición de proyecto: Superficie medida entre paramentos, según documentación gráfica de Proyecto, sin descontar huecos para instalaciones.
Criterio de medición de obra: Se medirá la superficie realmente ejecutada según especificaciones de Proyecto, sin descontar huecos para instalaciones.

| Código | Ud | Descripción | Rendimiento | Precio | Importe |
|---|---|---|---|---|---|
| mt12fbh100eJxa | m² | Bandeja de acero galvanizado prelacado color blanco, de 1000x1000 mm y 0,5 mm de espesor, con canto para perfilería vista, para cielos rasos suspendidos. (material) | 1.02 | 21.67 | 22.103 |
| mt12fpg040hj | m | Perfil primario T 24 24x33x3700 mm, color blanco, de acero galvanizado. (material) | 1 | 0.88 | 0.880 |
| mt12fpg040ka | m | Perfil secundario T 24 24x33x600 mm, color blanco, de acero galvanizado. (material) | 1 | 0.88 | 0.880 |
| mt12fpg040kg | m | Perfil secundario T 24 24x33x1200 mm, color blanco, de acero galvanizado. (material) | 1 | 0.88 | 0.880 |
| mt12fpg030hk | m | Perfil angular 24/24/3000 mm, color blanco, de acero galvanizado. (material) | 1 | 0.7 | 0.700 |
| mt12psg210a | Ud | Cuelgue para cielos rasos suspendidos. (material) | 0.9 | 0.52 | 0.468 |
| mt12psg210b | Ud | Seguro para la fijación del cuelgue, en cielos rasos suspendidos. (material) | 0.9 | 0.06 | 0.054 |
| mt12psg210c | Ud | Conexión superior para fijar la varilla al cuelgue, en cielos rasos suspendidos. (material) | 0.9 | 0.8 | 0.720 |
| mt12psg190 | Ud | Varilla de cuelgue. (material) | 0.9 | 0.54 | 0.486 |
| mt12psg220 | Ud | Fijación compuesta por taco y tornillo 5x27. (material) | 0.9 | 0.09 | 0.081 |
| mo015 | h | Montador de cielos rasos. (mano de obra) | 0.311 | 18.33 | 5.701 |
| mo082 | h | Principiante de montador de cielos rasos. (mano de obra) | 0.311 | 11.44 | 3.558 |
| % | % | Herramientas | 2 % | 36.511 | 0.730 |
|  |  | Costes directos |  |  | 37.241 |

Residuos:
- colocación: mt12fpg040hj Perfil primario T 24 24x33x3700 mm, color blanco, de acero galvanizado; factor de residuo 0.0188
- colocación: mt12fpg040ka Perfil secundario T 24 24x33x600 mm, color blanco, de acero galvanizado; factor de residuo 0.0188
- colocación: mt12fpg040kg Perfil secundario T 24 24x33x1200 mm, color blanco, de acero galvanizado; factor de residuo 0.0188
- colocación: mt12fpg030hk Perfil angular 24/24/3000 mm, color blanco, de acero galvanizado; factor de residuo 0.0188

## Recursos

**mt12fpg040hj** m Perfil primario T 24 24x33x3700 mm, color blanco, de acero galvanizado
Datos técnicos: Coste energético 62.797 MJ; Emisión de CO2 1.928 kg; Código LER 17 04 05; Masa del elemento 0.47 kg; Volumen 0.000224 m3
Residuos:
- embalaje: re170203 Plástico. (componente de residuo); rendimiento 0.005 kg; Código LER 17 02 03; Masa del elemento 1 kg; Volumen 0.001667 m3

**mt12fpg040ka** m Perfil secundario T 24 24x33x600 mm, color blanco, de acero galvanizado
Datos técnicos: Coste energético 62.797 MJ; Emisión de CO2 1.928 kg; Código LER 17 04 05; Masa del elemento 0.47 kg; Volumen 0.000224 m3
Residuos:
- embalaje: re170203 Plástico; rendimiento 0.005 kg

**mt12fpg040kg** m Perfil secundario T 24 24x33x1200 mm, color blanco, de acero galvanizado
Datos técnicos: Coste energético 62.797 MJ; Emisión de CO2 1.928 kg; Código LER 17 04 05; Masa del elemento 0.47 kg; Volumen 0.000224 m3
Residuos:
- embalaje: re170203 Plástico; rendimiento 0.005 kg

**mt12fpg030hk** m Perfil angular 24/24/3000 mm, color blanco, de acero galvanizado
Datos técnicos: Coste energético 5.504 MJ; Emisión de CO2 0.536 kg; Código LER 17 04 05; Masa del elemento 0.2 kg; Volumen 0.000095 m3
Residuos:
- embalaje: re170203 Plástico; rendimiento 0.005 kg
