# Espejo de luna incolora de 5 mm de espesor, fijado mecánicamente al paramento

- Propiedad del archivo: CYPE INGENIEROS, S.A.
- Formato: FIEBDC-3/2002
- Ámbito geográfico: Panamá
- Divisa: USD
- Costes indirectos: 3.00 %
- Gastos generales: 13.00 %
- Beneficio industrial: 6.00 %
- IVA: 13.00 %

**RVE010** m² Espejo de luna incolora de 5 mm de espesor, fijado mecánicamente al paramento.
Suministro y colocación de espejo de luna incolora de 5 mm de espesor, con pintura de protección, color plata, por su cara posterior, fijado mecánicamente al paramento. Incluso canteado perimetral, taladros, tornillos y grapas de sujeción.
Incluye: Limpieza y preparación del soporte. Replanteo de los puntos de fijación. Colocación de las fijaciones en el paramento. Colocación del espejo. Limpieza final.
Criterio de medición de proyecto: Superficie medida según documentación gráfica de Proyecto.
Criterio de medición de obra: Se medirá la superficie realmente ejecutada según especificaciones de Proyecto.

| Código | Ud | Descripción | Rendimiento | Precio | Importe |
|---|---|---|---|---|---|
| mt21vsj020b | m² | Espejo incoloro plateado, 5 mm. (material) | 1.005 | 48.12 | 48.36 |
| mt21vva030 | m | Canteado de espejo. (material) | 4.000 | 3.26 | 13.04 |
| mt21vva032 | Ud | Taladro para espejo, D<10 mm, tornillo y grapa de sujeción. (material) | 4.000 | 1.05 | 4.20 |
| mo055 | h | Vidriero. (mano de obra) | 0.784 | 8.89 | 6.97 |
| % | % | Herramientas | 2 % | 72.57 | 1.45 |
|  |  | Costes directos |  |  | 74.02 |
