# Lavamanos de empotrar en sobre, de porcelana sanitaria, "ROCA"

- Propiedad del archivo: CYPE Ingenieros S.A.
- Formato: FIEBDC-3/2016
- Programa: Generador de precios de la construcción. CYPE Ingenieros, S.A.
- Fecha: 26/10/2024
- Ámbito geográfico: Panamá
- Divisa: USD
- Costes indirectos: 3 %
- Gastos generales: 13 %
- Beneficio industrial: 6 %
- IVA: 13 %

## S Señalización y equipamiento

### SA Artefactos sanitarios

#### SAL Lavamanos

**SAL030** Ud Lavamanos de empotrar en sobre, de porcelana sanitaria, "ROCA".
Lavamanos de porcelana sanitaria, de empotrar en sobre, modelo Aloa "ROCA", color Blanco, de 560x475 mm, equipado con grifería monomando de repisa para lavamanos, con cartucho cerámico y limitador de caudal a 6 l/min, acabado cromado, modelo Thesis, y desagüe, acabado cromado. Incluso juego de fijación y silicona para sellado de juntas.
Criterio de valoración económica: El precio no incluye el sobre.
Incluye: Replanteo. Colocación y fijación del aparato. Montaje del desagüe. Conexión a la red de desagüe. Montaje de la grifería. Conexión a las redes de agua fría y caliente. Comprobación de su correcto funcionamiento. Sellado de juntas.
Criterio de medición de proyecto: Número de unidades previstas, según documentación gráfica de Proyecto.
Criterio de medición de obra: Se medirá el número de unidades realmente colocadas según especificaciones de Proyecto.

| Código | Ud | Descripción | Rendimiento | Precio | Importe |
|---|---|---|---|---|---|
| mt30lpr040a | Ud | Lavamanos de porcelana sanitaria, de empotrar en sobre, modelo Aloa "ROCA", color Blanco, de 560x475 mm. (material) | 1 | 124.01 | 124.010 |
| mt31gmo101a | Ud | Grifería monomando de repisa para lavamanos, con cartucho cerámico y limitador de caudal a 6 l/min, acabado cromado, modelo Thesis "ROCA", con tragacadenilla y enlaces de alimentación flexibles. (material) | 1 | 372.45 | 372.450 |
| mt36www005d | Ud | Acoplamiento a pared acodado con plafón, ABS, serie B, acabado cromado, para desagüe de aguas residuales (a baja y alta temperatura) en el interior de los edificios, enlace mixto de 1 1/4"x40 mm de diámetro, con válvula de desagüe. (material) | 1 | 80.67 | 80.670 |
| mt30lla010 | Ud | Llave de regulación de 1/2", para lavamanos o bidé, acabado cromado. (material) | 2 | 29.22 | 58.440 |
| mt30www005 | Ud | Cartucho de 300 ml de silicona ácida monocomponente, fungicida, para sellado de juntas en ambientes húmedos. (material) | 0.012 | 10.79 | 0.129 |
| mo008 | h | Plomero. (mano de obra) | 1.442 | 18.33 | 26.432 |
| % | % | Herramientas | 2 % | 662.131 | 13.243 |
|  |  | Costes directos |  |  | 675.374 |

Residuos:
- colocación: mt30www005 Cartucho de 300 ml de silicona ácida monocomponente, fungicida, para sellado de juntas en ambientes húmedos; factor de residuo 0.06

## Recursos

**mt30lpr040a** Ud Lavamanos de porcelana sanitaria, de empotrar en sobre, modelo Aloa "ROCA", color Blanco, de 560x475 mm
Datos técnicos: Coste energético 55.889 MJ; Emisión de CO2 49.765 kg
Residuos:
- embalaje: re150101 Envases de papel y cartón. (componente de residuo); rendimiento 1.245 kg; Código LER 15 01 01; Masa del elemento 1 kg; Volumen 0.001333 m3

**mt31gmo101a** Ud Grifería monomando de repisa para lavamanos
Datos técnicos: Coste energético 263.596 MJ; Emisión de CO2 17.773 kg
Residuos:
- embalaje: re150101 Envases de papel y cartón; rendimiento 0.086 kg

**mt30www005** Ud Cartucho de 300 ml de silicona ácida monocomponente, fungicida, para sellado de juntas en ambientes húmedos
Datos técnicos: Coste energético 87.088 MJ; Emisión de CO2 3.667 kg; Código LER 17 09 04; Masa del elemento 0.45 kg; Volumen 0.0003 m3
Residuos:
- embalaje: re170203 Plástico. (componente de residuo); rendimiento 0.1 kg; Código LER 17 02 03; Masa del elemento 1 kg; Volumen 0.001667 m3
