# Banda protectora

- Propiedad del archivo: CYPE Ingenieros S.A.
- Formato: FIEBDC-3/2016
- Programa: Generador de precios de la construcción. CYPE Ingenieros, S.A.
- Fecha: 27/10/2022
- Ámbito geográfico: Panamá
- Divisa: USD
- Costes indirectos: 3 %
- Gastos generales: 13 %
- Beneficio industrial: 6 %
- IVA: 13 %

## S Señalización y equipamiento

### SD Protecciones decorativas para interiores

#### SDP Bandas protectoras de paramentos verticales

**SDP010** m Banda protectora.
Banda protectora de PVC, de 150 mm de anchura y 3,2 mm de espesor, de color negro, fijada mediante adhesivo de poliuretano al paramento. Incluso cortes y uniones.
Incluye: Replanteo. Fijación de la banda al paramento vertical.
Criterio de medición de proyecto: Longitud medida a ejes, según documentación gráfica de Proyecto.
Criterio de medición de obra: Se medirá, a ejes, la longitud realmente ejecutada según especificaciones de Proyecto.

| Código | Ud | Descripción | Rendimiento | Precio | Importe |
|---|---|---|---|---|---|
| mt53pdi010be | m | Banda protectora de PVC, de 150 mm de anchura y 3,2 mm de espesor, de color negro. (material) | 1.05 | 27.58 | 28.959 |
| mt47adc110a | kg | Adhesivo especial de poliuretano bicomponente. (material) | 0.3 | 6.14 | 1.842 |
| mo011 | h | Montador. (mano de obra) | 0.054 | 15.4 | 0.832 |
| mo080 | h | Principiante de montador. (mano de obra) | 0.054 | 9.6 | 0.518 |
| % | % | Herramientas | 2 % | 32.151 | 0.643 |
|  |  | Costes directos |  |  | 32.794 |

Residuos:
- colocación: mt53pdi010be Banda protectora de PVC, de 150 mm de anchura y 3,2 mm de espesor, de color negro; factor de residuo 0.028
- colocación: mt47adc110a Adhesivo especial de poliuretano bicomponente; factor de residuo 0.038685

## Recursos

**mt53pdi010be** m Banda protectora de PVC, de 150 mm de anchura y 3,2 mm de espesor, de color negro
Datos técnicos: Coste energético 29.965 MJ; Emisión de CO2 3.284 kg; Código LER 17 02 03; Masa del elemento 0.67 kg; Volumen 0.001117 m3
Residuos:
- embalaje: re170203 Plástico. (componente de residuo); rendimiento 0.003 kg; Código LER 17 02 03; Masa del elemento 1 kg; Volumen 0.001667 m3

**mt47adc110a** kg Adhesivo especial de poliuretano bicomponente
Datos técnicos: Coste energético 144.471 MJ; Emisión de CO2 7.014 kg; Código LER 17 09 04; Masa del elemento 1 kg; Volumen 0.000667 m3
Residuos:
- embalaje: re170203 Plástico; rendimiento 0.003 kg
