# Piso absorbedor de impactos

- Propiedad del archivo: CYPE INGENIEROS, S.A.
- Formato: FIEBDC-3/2002
- Ámbito geográfico: Panamá
- Divisa: USD
- Costes indirectos: 3.00 %
- Gastos generales: 13.00 %
- Beneficio industrial: 6.00 %
- IVA: 13.00 %

**UMR030** m² Piso absorbedor de impactos, en áreas de juegos infantiles, formado por baldosas de caucho reciclado SBR, con el borde machihembrado, color ocre, de 500x500x30 mm, engarzadas entre sí, a modo de puzzle y recibidas con adhesivo especial de poliuretano bicomponente sobre una superficie base (no incluida en este precio).
Piso absorbedor de impactos, en áreas de juegos infantiles, formado por baldosas de caucho reciclado SBR, con el borde machihembrado, color ocre, de 500x500x30 mm, engarzadas entre sí, a modo de puzzle y recibidas con adhesivo especial de poliuretano bicomponente. Incluso parte proporcional de cortes, remates y limpieza. Totalmente instalado sobre una superficie base (no incluida en este precio).
Incluye: Replanteo. Aplicación del adhesivo. Colocación de las baldosas de caucho. Limpieza final.
Criterio de medición de proyecto: Superficie medida según documentación gráfica de Proyecto.
Criterio de medición de obra: Se medirá la superficie realmente ejecutada según especificaciones de Proyecto.

| Código | Ud | Descripción | Rendimiento | Precio | Importe |
|---|---|---|---|---|---|
| mt47adc110a | kg | Adhesivo especial de poliuretano bicomponente. (material) | 0.800 | 6.59 | 5.27 |
| mt47adc411be | m² | Baldosa de caucho reciclado SBR, con el borde machihembrado, color ocre, de 500x500x30 mm, con aglomerantes de poliuretano. (material) | 1.040 | 46.34 | 48.19 |
| mo041 | h | Albañil especializado en mampostería de obra civil. (mano de obra) | 0.118 | 12.93 | 1.53 |
| mo087 | h | Principiante de albañilería de obra civil. (mano de obra) | 0.118 | 8.24 | 0.97 |
| % | % | Herramientas | 2 % | 55.96 | 1.12 |
|  |  | Costes directos |  |  | 57.08 |
