# Panel de control para proyectores de iluminación led de piscina

- Propiedad del archivo: CYPE INGENIEROS, S.A.
- Formato: FIEBDC-3/2002
- Ámbito geográfico: Panamá
- Divisa: USD
- Costes indirectos: 3.00 %
- Gastos generales: 13.00 %
- Beneficio industrial: 6.00 %
- IVA: 13.00 %

**UPI011** Ud Panel de control para proyectores de iluminación led de piscina, con transformador eléctrico 230/12 V, con función para el encendido y el apagado, cambio de colores, secuencias, velocidad de las secuencias y temporización del apagado de los proyectores.
Panel de control para proyectores de iluminación led de piscina, con transformador eléctrico 230/12 V, con función para el encendido y el apagado, cambio de colores, secuencias, velocidad de las secuencias y temporización del apagado de los proyectores. Totalmente instalado y en funcionamiento.
Incluye: Replanteo. Colocación de la caja para el cuadro. Montaje de los componentes.
Criterio de medición de proyecto: Número de unidades previstas, según documentación gráfica de Proyecto.
Criterio de medición de obra: Se medirá el número de unidades realmente ejecutadas según especificaciones de Proyecto.

| Código | Ud | Descripción | Rendimiento | Precio | Importe |
|---|---|---|---|---|---|
| mt47pil005b | Ud | Panel de control para proyectores de iluminación led de piscina, con transformador eléctrico 230/12 V, con función para el encendido y el apagado, cambio de colores, secuencias, velocidad de las secuencias y temporización del apagado de los proyectores. (material) | 1.000 | 341.22 | 341.22 |
| mt34www011 | Ud | Material auxiliar para instalación de aparatos de iluminación. (material) | 1.000 | 1.27 | 1.27 |
| mo003 | h | Instalador instalador electricista. (mano de obra) | 1.151 | 13.32 | 15.33 |
| mo102 | h | Principiante de instalador electricista. (mano de obra) | 1.151 | 8.23 | 9.47 |
| % | % | Herramientas | 2 % | 367.29 | 7.35 |
|  |  | Costes directos |  |  | 374.64 |
